# REPARACIÓN PASARELAS GC-1

- Propiedad del archivo: RIB Spain
- Formato: FIEBDC-3/2016
- Programa: Presto 20.03
- Tipo: presupuesto
- Fecha de los precios: 31/01/2000
- Divisa: EUR
- Costes indirectos: 6 %
- Gastos generales: 13 %
- Beneficio industrial: 6 %
- IVA: 7 %
- Código: PAS4
Importe: 1500798.09

## G1 GRUPO 1 (PASARELAS LA PARDILLA Y LA ESTRELLA) (27/12/2001)
Importe: 698304.71

### P1 PASARELA LA PARDILLA (P.K. 7+300) (02/03/2009)
Importe: 249106.73

#### P101 RETIRADA Y SUSTITUCIÓN DE IMPOSTAS (17/01/2013)
Importe: 37456.39

**P01A** m Barandilla protec. realiz. c/sop. tipo sargento y 2 tablones mad (08/07/2014)
108 m × 7.37 (7.81 con costes indirectos) = 843.48
Barandilla de protección realizada con soportes metálicos tipo sargento y dos tablones de madera de pino de 250 x 25 mm, (amortización = 30 %), incluso colocación y anclaje. i/alumbrado nocturno

| Código | Ud | Descripción | Rendimiento | Precio | Importe |
|---|---|---|---|---|---|
| MDO004 | h | Oficial 2ª (nocturnidad) (mano de obra; 16/06/2020) | 0.1 | 17.46 | 1.75 |
| MDO002 | h | Peón ordinario (nocturnidad) (mano de obra; 16/06/2020) | 0.1 | 17.09 | 1.71 |
| E38BB0030 | ud | Anclaje metál. barandilla tipo sargento. (material; 08/07/2014) | 0.15 | 18.27 | 2.74 |
| E01IB0020 | m³ | Madera pino gallego tablas 25 mm (material; 08/07/2014) | 0.004 | 293.48 | 1.17 |
|  |  | Total |  |  | 7.37 |

**P01B** ml Levantado de barandillas actuales (23/02/2015)
216 ml × 20.48 (21.71 con costes indirectos) = 4689.36
m². Levantado de barandilla por medios manuales, i/traslado y apilado de material válido en el lugar de acopio, para su posterior recuperación, i/ retirada de escombros y p.p. de costes indirectos. i/alumbrado nocturno

| Código | Ud | Descripción | Rendimiento | Precio | Importe |
|---|---|---|---|---|---|
| MDO002 | h | Peón ordinario (nocturnidad) | 1.12 | 17.09 | 19.14 |
| U02JA002 | h | Camión 8 t basculante (maquinaria; 23/02/2015) | 0.06 | 22.4 | 1.34 |
|  |  | Total |  |  | 20.48 |

| Medición | Uds. | Largo | Alto | Parcial |
|---|---|---|---|---|
|  | 2 | 108 | 1 | 216.00 |
| Total |  |  |  | 216 |

**P01C** m³ Demolición estructura de hormigón armado (16/06/2020)
12.96 m³ × 170.63 (180.87 con costes indirectos) = 2344.08
m³. Demolición de estructura en vigas y pilares de hormigón armado con martillo compresor de 2.000 L/min, i/anclaje previo, apuntalamientos necesarios, retirada de escombros a pie de carga y p.p. de costes indirectos, según NTE/ADD-15 y 16. i/alumbrado nocturno

| Código | Ud | Descripción | Rendimiento | Precio | Importe |
|---|---|---|---|---|---|
| MDO004 | h | Oficial 2ª (nocturnidad) | 2 | 17.46 | 34.92 |
| MDO002 | h | Peón ordinario (nocturnidad) | 7 | 17.09 | 119.63 |
| U02AK001 | h | Martillo compresor 2.000 l/min (maquinaria; 18/07/2020) | 6 | 2.68 | 16.08 |
|  |  | Total |  |  | 170.63 |

Relación comercial: 000, 0, 001, 002, Alicante, Alicante_1, CCAA Valencia, Castellón, Castellón_1, Valencia, Valencia_1

| Medición | Uds. | Largo | Ancho | Parcial |
|---|---|---|---|---|
|  | 2 | 108 | 0.06 | 12.96 |
| Total |  |  |  | 12.96 |

**P04B** m² Limpieza mecánica grado ST3 (17/01/2013)
46.44 m² × 10.69 (11.33 con costes indirectos) = 526.17
M2. Limpieza mecánica de superficie metálica mediante cepillado del acero hasta alcanzar el grado de limpieza ST-3 seguido de soplado y/o aspirado de la superficie hasta su limpieza total según las normas UNE-EN ISO 8501-1 y UNE-EN 8504-3. Completamente terminado i/alumbrado nocturno

| Código | Ud | Descripción | Rendimiento | Precio | Importe |
|---|---|---|---|---|---|
| MDO005 | h | Oficial 1ª (nocturnidad) (mano de obra; 16/06/2020) | 0.2 | 18.06 | 3.61 |
| MDO001 | h | Ayudante (nocturnidad) (mano de obra; 16/06/2020) | 0.2 | 17.85 | 3.57 |
| SAM.01 | Hr | Maquinaria de chorreo/cepillado mecanico (maquinaria; 17/01/2013) | 0.2 | 15 | 3.00 |
| %A10_MA5 | % | Medios auxiliares 5% (20/10/2015) | 5 % | 10.18 | 0.51 |
|  |  | Total |  |  | 10.69 |

| Medición | Uds. | Largo | Ancho | Parcial |
|---|---|---|---|---|
|  | 2.15 | 108 | 0.2 | 46.44 |
| Total |  |  |  | 46.44 |

**P01F** m² Encofrado plano visto (23/02/2015)
118.8 m² × 21.32 (22.6 con costes indirectos) = 2684.88
m². Encofrado plano en paramentos vistos envolvente del tablero con sobre ancho de 1 m y remate en vertical de 0,5 m en cada extremo de la sección del tabler, i/p.p. de vigas metálicas de apoyo del encofrado ancladas al tablero.La unidad incluye el montaje y el desmontajes de todos los elementos componentes. i/alumbrado nocturno

| Código | Ud | Descripción | Rendimiento | Precio | Importe |
|---|---|---|---|---|---|
| MDO005 | h | Oficial 1ª (nocturnidad) | 0.3 | 18.06 | 5.42 |
| MDO001 | h | Ayudante (nocturnidad) | 0.25 | 17.85 | 4.46 |
| MDO002 | h | Peón ordinario (nocturnidad) | 0.2 | 17.09 | 3.42 |
| U39AF002 | h | Camión grúa 5 t (maquinaria; 23/02/2015) | 0.2 | 18.5 | 3.70 |
| U39IA002 | m² | Tabla machihembrada (5 usos) (material; 23/02/2015) | 1 | 0.78 | 0.78 |
| U39IA005 | m³ | Madera escuadrada (material; 23/02/2015) | 0.017 | 107.81 | 1.83 |
| U39IE001 | ud | Accesorios de encofrado (material; 23/02/2015) | 1 | 0.7 | 0.70 |
| U39IH001 | kg | Desencofrante (material; 23/02/2015) | 0.04 | 2.64 | 0.11 |
| U07AI027 | ud | Berenjeno PVC (material; 23/02/2015) | 1 | 0.9 | 0.90 |
|  |  | Total |  |  | 21.32 |

| Medición | Uds. | Largo | Alto | Parcial |
|---|---|---|---|---|
|  | 2 | 108 | 0.55 | 118.80 |
| Total |  |  |  | 118.8 |

**P04C** m² Puente de unión y pasivador (20/10/2015)
46.44 m² × 14.25 (15.11 con costes indirectos) = 701.71
M2. Pasivador de las armaduras y puente de unión entre hormigón viejo y nuevo Master Emaco P 5000 AP de BASF o similar con consumo mínimo de 2 kg/m2 previa limpieza de la superficie a tratar, aplicado según ficha técnica del producto y por personal cualificado. Completamente terminado i/alumbrado nocturno

| Código | Ud | Descripción | Rendimiento | Precio | Importe |
|---|---|---|---|---|---|
| MDO003 | h | Peón especializado (nocturnidad) (mano de obra; 16/06/2020) | 0.15 | 16.99 | 2.55 |
| PBAF50356 | kg | MasterProtect 325 (material; 20/10/2015) | 2 | 5.85 | 11.70 |
|  |  | Total |  |  | 14.25 |

| Medición | Uds. | Largo | Ancho | Parcial |
|---|---|---|---|---|
|  | 2.15 | 108 | 0.2 | 46.44 |
| Total |  |  |  | 46.44 |

**P01H** kg Acero para armar B-500 S (16/06/2020)
1439.21 kg × 1.35 (1.43 con costes indirectos) = 2058.07
kg. Acero para armar tipo B 500 S en barras corrugadas, elaborado y colocado. i/alumbrado nocturno

| Código | Ud | Descripción | Rendimiento | Precio | Importe |
|---|---|---|---|---|---|
| MDO005 | h | Oficial 1ª (nocturnidad) | 0.02 | 18.06 | 0.36 |
| MDO004 | h | Oficial 2ª (nocturnidad) | 0.02 | 17.46 | 0.35 |
| U39HA002 | kg | Acero B 500 S (material; 18/07/2020) | 1 | 0.64 | 0.64 |
|  |  | Total |  |  | 1.35 |

| Medición | Uds. | Largo | Alto | Parcial |
|---|---|---|---|---|
| d16 | 4 | 108 | 1.58 | 682.56 |
| d10 | 7.3 | 108 | 0.62 | 488.81 |
| d10 | 4 | 108 | 0.62 | 267.84 |
| Subtotal |  |  |  | 1439.21 |
| Total |  |  |  | 1439.21 |

**P01I** Ud. Taladro diámetro 12 mm profundidad 90 mm relleno con resina (16/06/2020)
3024 Ud. × 6.06 (6.42 con costes indirectos) = 19414.08
Ud de taladro realizado en hormigón armado de 12 mm de diámetro y 90 mm de profundidad, limpieza del taladro e inyección del mismo con resina epoxi-acrílco MasterFlow 920 N o similar, todo ello según indicaciones de la correspondiete ficha técnica del producto en indicaciones de la D.F. completamente terminado i/alumbrado nocturno

| Código | Ud | Descripción | Rendimiento | Precio | Importe |
|---|---|---|---|---|---|
| MDO005 | h | Oficial 1ª (nocturnidad) | 0.05 | 18.06 | 0.90 |
| MDO003 | h | Peón especializado (nocturnidad) | 0.25 | 16.99 | 4.25 |
| U02SA040 | h | Equipo taladro/percutor (maquinaria; 18/07/2020) | 0.25 | 2.05 | 0.51 |
| PBAF50129375X | l | MasterFlow 920 AN (material; 18/07/2020) | 0.007 | 56.88 | 0.40 |
|  |  | Total |  |  | 6.06 |

| Medición | Uds. | Largo | Parcial |
|---|---|---|---|
|  | 28 | 108 | 3024.00 |
| Total |  |  | 3024 |

**P01J** m³ Hormigón ha-35/b/10/iiia con cemento cem iv/a (p) 42,5r-lh (31/05/2013)
5.51 m³ × 278.35 (295.05 con costes indirectos) = 1625.73
m³. Hormigón tipo HA-35/B/10/IIIa fabricado en planta , vibrado y colocado realizado con cemento CEM IV/A (P) 42,5R-LH resistente a los sulfatos y ambiente marino y bajo calor de hidratación i/ la adición aditivo impermeabilizante Master Rheobuild 2200HI o similar con una dosificación de 8 kg/m3 fibras de polipropileno Masterfiber 022 o similar con una dosificación de 1 kg/m3, i/ CURADO CUIDADOSO MEDIANTE PROTECCIÓN CON NYLON O PROTECCIÓN CON GEOTEXTIL HUMEDO según indicaciones de la D.F. i/alumbrado nocturno

| Código | Ud | Descripción | Rendimiento | Precio | Importe |
|---|---|---|---|---|---|
| MDO006 | h | Capataz (nocturnidad) (mano de obra; 16/06/2020) | 0.6 | 19.41 | 11.65 |
| MDO005 | h | Oficial 1ª (nocturnidad) | 3 | 18.06 | 54.18 |
| MDO002 | h | Peón ordinario (nocturnidad) | 6 | 17.09 | 102.54 |
| U39AY001 | h | Compresor diesel (maquinaria; 23/02/2015) | 0.618 | 16 | 9.89 |
| U39AN001 | h | Bomba hormigonado en camión (maquinaria; 18/07/2020) | 0.309 | 46 | 14.21 |
| U39AK005 | h | Planta hormigonado (maquinaria; 23/02/2015) | 0.052 | 28 | 1.46 |
| U39AZ001 | h | Vibrador de aguja (maquinaria; 23/02/2015) | 0.618 | 1.9 | 1.17 |
| U04CA039X | t | Cemento CEM IV 42,5/N-MR (material; 18/07/2020) | 0.25 | 108 | 27.00 |
| U04AF050X | t | Gravilla 5/10 mm (material; 18/07/2020) | 1.32 | 22 | 29.04 |
| U04AA101 | t | Arena de río (0-5 mm) (material; 18/07/2020) | 0.66 | 14.99 | 9.89 |
| PBAF57224140 | kg | MasterRheobuild 2200HI (material; 31/05/2013) | 8 | 1.54 | 12.32 |
| PBAF45169369 | kg | MasterFiber 022 (material; 18/07/2020) | 1 | 5 | 5.00 |
|  |  | Total |  |  | 278.35 |

| Medición | Uds. | Largo | Ancho | Alto | Parcial |
|---|---|---|---|---|---|
|  | 2 | 108 | 0.17 | 0.15 | 5.51 |
| Total |  |  |  |  | 5.51 |

**P01L** m² Malla seguridad protección antidesprendimientos (16/06/2020)
847.8 m² × 2.86 (3.03 con costes indirectos) = 2568.83
Colocación malla de protección antidesprendimientos tipo Raschel, PALSA o similar. La unidad incluye el montaje y el desmontajes de todos los elementos componentes.Colocada en todo el perímetro de la sección transversal de la estructura. i/alumbrado nocturno

| Código | Ud | Descripción | Rendimiento | Precio | Importe |
|---|---|---|---|---|---|
| MAT00A1 | m² | Malla Protección atidesprendimientos (material; 20/07/2020) | 1 | 0.78 | 0.78 |
| MDO004 | h | Oficial 2ª (nocturnidad) | 0.06 | 17.46 | 1.05 |
| MDO002 | h | Peón ordinario (nocturnidad) | 0.06 | 17.09 | 1.03 |
|  |  | Total |  |  | 2.86 |

| Medición | Uds. | Largo | Ancho | Parcial |
|---|---|---|---|---|
|  | 1 | 108 | 7.85 | 847.80 |
| Total |  |  |  | 847.8 |

#### P102 SUSTITUCIÓN DE BARANDILLAS (18/07/2020)
Importe: 163963.44

**P02A** Ml. Barandilla de acero inoxidable (18/07/2020)
216 Ml. × 716.12 (759.09 con costes indirectos) = 163963.44
Ml. de barandilla peatonal en acero inoxidable AISI 316 BA con doble altura, placa de anclaje y tornillería según planos, incluye transporte a obra, replanteo e instalación, realizada según planos de detalle e indicaciones de la Dirección Facultativa, completamente terminada y colocada. I/ medidas de seguridad y salud necesarias para la ejecución de la unidad. i/alumbrado nocturno

| Medición | Uds. | Largo | Parcial |
|---|---|---|---|
|  | 2 | 108 | 216.00 |
| Total |  |  | 216 |

#### P103 REPARACIÓN SUPERFICIE PASARELA (31/05/2013)
Importe: 29701.85

**P03A** m² Lijado y aspirado mecanico revestimiento (16/06/2020)
495 m² × 4.91 (5.2 con costes indirectos) = 2574.00
m². Lijado y aspirado mecánico del pavimento existente de la pasarela de forma que el árido del hormigón quede a la vista y posterior limpieza con agua a presión para que el soporte quede preparado para la aplicación del nuevo revestimiento según especificaciones de la correspondiente ficha técnica del revestimiento, completamente terminado. i/alumbrado nocturno

| Código | Ud | Descripción | Rendimiento | Precio | Importe |
|---|---|---|---|---|---|
| MDO003 | h | Peón especializado (nocturnidad) | 0.25 | 16.99 | 4.25 |
| U02SA055 | h | Rozadora-fresadora eléctrica (maquinaria; 18/07/2020) | 0.25 | 2.65 | 0.66 |
|  |  | Total |  |  | 4.91 |

| Medición | Uds. | Largo | Ancho | Parcial |
|---|---|---|---|---|
|  | 1 | 198 | 2.5 | 495.00 |
| Total |  |  |  | 495 |

**P04D** m² Capa de 5 mm de mortero de reparación (16/06/2020)
495 m² × 30 (31.8 con costes indirectos) = 15741.00
M2. Extendido de una capa de 5 mm de mortero de reparación resistente a los sulfatos para reparación estructural de muy alta resistencia reforzado con fibras y retracción compensada Master Emaco S 5400 o similar ejecutado según indicaciones de la correspondiente ficha técnica por personal cualificado con una dosificación de 2200 kg/m3, acabado fratasado manual, i/formación de media caña en el encuentro entre peto y solera CURADO CUIDADOSO MEDIANTE PROTECCIÓN CON NYLON O CON GEOTEXTIL HUMEDO según indicaciones de la D.F., completamente terminado. i/alumbrado nocturno

| Código | Ud | Descripción | Rendimiento | Precio | Importe |
|---|---|---|---|---|---|
| MDO003 | h | Peón especializado (nocturnidad) | 0.65 | 16.99 | 11.04 |
| PBAF57202410 | kg | MasterEmaco S 5400 (material; 18/07/2020) | 12 | 1.58 | 18.96 |
|  |  | Total |  |  | 30 |

| Medición | Uds. | Largo | Ancho | Parcial |
|---|---|---|---|---|
|  | 1 | 198 | 2.5 | 495.00 |
| Total |  |  |  | 495 |

**P04E** m² Capa de 4 cm de mortero de reparación (16/06/2020)
49.5 m² × 150.08 (159.08 con costes indirectos) = 7874.46
M2. Extendido de una capa de 4cm de mortero de reparación resistente a los sulfatos para reparación estructural de muy alta resistencia reforzado con fibras y retracción compensada Master Emaco S 5400 o similar ejecutado según indicaciones de la correspondiente ficha técnica por personal cualificado con una dosificación de 2200 kg/m3, acabado fratasado manual, CURADO CUIDADOSO MEDIANTE PROTECCIÓN CON NYLON O PROTECCIÓN CON GEOTEXTIL HUMEDO según indicaciones de la D.F., completamente terminado. i/alumbrado nocturno

| Código | Ud | Descripción | Rendimiento | Precio | Importe |
|---|---|---|---|---|---|
| MDO003 | h | Peón especializado (nocturnidad) | 0.65 | 16.99 | 11.04 |
| PBAF57202410 | kg | MasterEmaco S 5400 | 88 | 1.58 | 139.04 |
|  |  | Total |  |  | 150.08 |

| Medición | Uds. | Largo | Ancho | Parcial |
|---|---|---|---|---|
|  | 0.1 | 198 | 2.5 | 49.50 |
| Total |  |  |  | 49.5 |

**P03D** m² Revestimiento impermeable solera pasarela (20/10/2015)
495 m² × 6.54 (6.93 con costes indirectos) = 3430.35
M2. Revstimiento impermeable de la solera de la pasarela COMPODUR URBANO SOBRE HOMIRGÓN o similar compuesta por:
- Una capa de imprimación de mortero bicomponente a base de resina epoxi Epoxan 0-7 o similar a razón de 1 kg/m2/capa
- Dos capas de mortero texturado a base de resinas acrílicas, cargas calibradas y pigmentos Compotex o similar a razón de 0,5 kg/m2/capa, color a elegir por la D.F.
- Sellado con resinas de poliuretano, 2 capas de Composol P alifático a razón de 0.15 kg/m2/capa
Previo preparación y limpieza del soporte, todo ello ejecutado según especificaciones de las correspondientes fichas técnicas, ejecutado por personal cualificado, completamente terminado. i/alumbrado nocturno

| Código | Ud | Descripción | Rendimiento | Precio | Importe |
|---|---|---|---|---|---|
| MDO002 | h | Peón ordinario (nocturnidad) | 0.1 | 17.09 | 1.71 |
| a1 | KG | PAINTEX (material; 20/10/2015) | 1 | 2.1 | 2.10 |
| A2 | KG | COMPOTEX (material; 20/10/2015) | 1 | 2.1 | 2.10 |
| A3 | kg | COMPOSOL P (material; 21/07/2020) | 0.3 | 2.1 | 0.63 |
|  |  | Total |  |  | 6.54 |

| Medición | Uds. | Largo | Ancho | Parcial |
|---|---|---|---|---|
|  | 1 | 198 | 2.5 | 495.00 |
| Total |  |  |  | 495 |

**P03E** m.l. Sellado junta de dilatación (31/05/2013)
8.7 m.l. × 8.9 (9.43 con costes indirectos) = 82.04
Sellado de juntas de dilatación en pavimentos Ucrete o similar, con una dureza shore A aproximada de 80 y alargamiento a la rotura ISO R527 > 20 %, con masilla de poliuretano
bicomponente MasterSeal CR 460 de BASF o similar, incluso retirada del sellado de junta existente, limpieza, reparación y preparación de los bordes de la junta, imprimación de poliuretano
de los labios de la junta con MasterSeal P 460 de BASF o similar y cordón de fondo de junta MasterSeal 920 (según DIN 18540) de BASF o similar. Medida la longitud ejecutada. i/alumbrado
nocturno

| Código | Ud | Descripción | Rendimiento | Precio | Importe |
|---|---|---|---|---|---|
| MDO003 | h | Peón especializado (nocturnidad) | 0.15 | 16.99 | 2.55 |
| PBAF25001728 | kg | MasterSeal CR 460 (material; 31/05/2013) | 0.65 | 9.77 | 6.35 |
|  |  | Total |  |  | 8.9 |

| Medición | Uds. | Ancho | Parcial |
|---|---|---|---|
|  | 3 | 2.9 | 8.70 |
| Total |  |  | 8.7 |

#### P104 SANEADO Y REPARACIÓN PARTE INFERIOR PASARELA (24/01/2011)
Importe: 8649.6

**P04A** m² Picado mecánico de superficie de hormigón. (24/01/2011)
31.5 m² × 54.03 (57.27 con costes indirectos) = 1804.01
M2. Picado mecánico mediante pistolete, bujarda o similar, de superficie de hormigón, incluso posterior limpieza, medida la superficie ejecutada.i/alumbrado nocturno

| Código | Ud | Descripción | Rendimiento | Precio | Importe |
|---|---|---|---|---|---|
| MDO003 | h | Peón especializado (nocturnidad) | 1.1 | 16.99 | 18.69 |
| MDO002 | h | Peón ordinario (nocturnidad) | 1.1 | 17.09 | 18.80 |
| U02OP005 | Hr | Plataforma tijera eléctrica 8,00 m. (maquinaria; 22/02/2011) | 1.1 | 6.72 | 7.39 |
| M11TS100 | h | Grupo electrogeno de 40 kva (maquinaria; 24/01/2011) | 0.6 | 5.33 | 3.20 |
| M11HC210 | h | Equipo de picado (maquinaria; 24/01/2011) | 1.1 | 5.41 | 5.95 |
|  |  | Total |  |  | 54.03 |

Relación comercial: Alicante, 0, CCAA Valencia, Castellón, Valencia

| Medición | Uds. | Largo | Ancho | Parcial |
|---|---|---|---|---|
|  | 1 | 21 | 1.5 | 31.50 |
| Total |  |  |  | 31.5 |

**P04B** m² Limpieza mecánica grado ST3
31.5 m² × 10.69 (11.33 con costes indirectos) = 356.90

| Medición | Uds. | Largo | Ancho | Parcial |
|---|---|---|---|---|
|  | 1 | 21 | 1.5 | 31.50 |
| Total |  |  |  | 31.5 |

**P04C** m² Puente de unión y pasivador
31.5 m² × 14.25 (15.11 con costes indirectos) = 475.97

| Medición | Uds. | Largo | Ancho | Parcial |
|---|---|---|---|---|
|  | 1 | 21 | 1.5 | 31.50 |
| Total |  |  |  | 31.5 |

**P04D** m² Capa de 5 mm de mortero de reparación
31.5 m² × 30 (31.8 con costes indirectos) = 1001.70

| Medición | Uds. | Largo | Ancho | Parcial |
|---|---|---|---|---|
|  | 1 | 21 | 1.5 | 31.50 |
| Total |  |  |  | 31.5 |

**P04E** m² Capa de 4 cm de mortero de reparación
31.5 m² × 150.08 (159.08 con costes indirectos) = 5011.02

| Medición | Uds. | Largo | Ancho | Parcial |
|---|---|---|---|---|
|  | 1 | 21 | 1.5 | 31.50 |
| Total |  |  |  | 31.5 |

#### P106 REVESTIMIENTO ANTICARBONATACIÓN INFRAESTRUCTURA (20/10/2015)
Importe: 5608.49

**P03A** m² Lijado y aspirado mecanico revestimiento
509.4 m² × 4.91 (5.2 con costes indirectos) = 2648.88

| Medición | Uds. | Largo | Ancho | Alto | Parcial |
|---|---|---|---|---|---|
| Pilares | 3 | 1 | 2.6 | 3 | 23.40 |
| Sección | 1 | 108 | 4.5 |  | 486.00 |
| Subtotal |  |  |  |  | 509.40 |
| Total |  |  |  |  | 509.4 |

**P06A** m² Revestimiento (20/10/2015)
509.4 m² × 5.48 (5.81 con costes indirectos) = 2959.61
M2. Aplicación de pintura anticarbonatación para las superficies de hormigón armado para mejora de sus condiciones de durabilidad, MasterProtect 325 o similar, 2 capas con consumo 0.5 kg/m2 previa limpieza de la superficie a tratar, aplicado según ficha técnica del producto y por personal cualificado. Completamente terminado i/alumbrado nocturno

| Código | Ud | Descripción | Rendimiento | Precio | Importe |
|---|---|---|---|---|---|
| MDO003 | h | Peón especializado (nocturnidad) | 0.15 | 16.99 | 2.55 |
| PBAF50356 | kg | MasterProtect 325 | 0.5 | 5.85 | 2.93 |
|  |  | Total |  |  | 5.48 |

| Medición | Uds. | Largo | Ancho | Alto | Parcial |
|---|---|---|---|---|---|
| Pilares | 3 | 1 | 2.6 | 3 | 23.40 |
| Sección | 1 | 108 | 4.5 |  | 486.00 |
| Subtotal |  |  |  |  | 509.40 |
| Total |  |  |  |  | 509.4 |

#### P109 GESTION DE RESIDUOS (02/03/2009)
Importe: 3726.96

**P09A** tn Residuos metalicos (15/04/2020)
62.12 tn × 10.43 (11.06 con costes indirectos) = 687.05
Canon de vertido controlado en centro de reciclaje, de residuos de metales mezclados no peligrosos (no especiales), procedentes de construcción o demolición, con código 170407 según el Catalogo Europeo de Residuos (ORDEN MAM/304/2002).
Incluye transporte camión 10 Tn máx. <10km a planta de gestor autorizado

**P09B** tn Residuos de hormigón (15/04/2020)
100 tn × 8.16 (8.65 con costes indirectos) = 865.00
Canon de vertido controlado en planta de gestor autorizado de residuos de hormigón limpio sin armadura de código 170101, según el catálogo Europeo de Residuos (ORDEN MAM/304/2002)
Incluye transporte camión 10 Tn máx. <10km a planta de gestor autorizado

**P09C** tn Residuos de papel (15/04/2020)
30.68 tn × 4.5 (4.77 con costes indirectos) = 146.34
Transporte y vertido controlado en planta de gestor autorizado de residuos de papel de código 200101, según el catálogo Europeo de Residuos (ORDEN MAM/304/2002)
Incluye transporte camión 10 Tn máx. <10km a planta de gestor autorizado

**P09D** tn Residuos de plástico (02/03/2009)
26.94 tn × 3.27 (3.47 con costes indirectos) = 93.48
Transporte y vertido controlado en planta de gestor autorizado de residuos de plástico de código 170203, según el catálogo Europeo de Residuos (ORDEN MAM/304/2002)
Incluye transporte camión 10 Tn máx. <10km a planta de gestor autorizado

**P09E** tn Residuos de vidrio (03/03/2009)
1.37 tn × 3.27 (3.47 con costes indirectos) = 4.75
Transporte y vertido controlado en planta de gestor autorizado de residuos de vidrio de código 170202, según el catálogo Europeo de Residuos (ORDEN MAM/304/2002)
Incluye transporte camión 10 Tn máx. <10km a planta de gestor autorizado

**P09F** tn Residuos biodegradables o basuras (03/03/2009)
24.26 tn × 21.52 (22.81 con costes indirectos) = 553.37
Transporte y vertido controlado en planta de gestor autorizado de residuos biodegradables o basuras municipales de código 200201, 200301, según el catálogo Europeo de Residuos (ORDEN MAM/304/2002)
Incluye transporte camión 10 Tn máx. <10km a planta de gestor autorizado

**P09G** tn Residuos potencialmente peligrosos, macadam y otros (02/03/2009)
14.86 tn × 82.79 (87.76 con costes indirectos) = 1304.11
Transporte y vertido controlado en planta de gestor autorizado de residuos potencialmente peligrosos, macadam asfáltico, hidrocarburos, amianto, mercurio, PCBs,aceites, fluorescentes, pilas, pinturas, barnices, disolventes, desencofrastes, aerosoles, según el catálogo Europeo de Residuos (ORDEN MAM/304/2002)
Incluye transporte camión 10 Tn máx. <10km a planta de gestor autorizado

**P09H** u Medios auxiliares y gastos administrativos de la gestión (15/04/2020)
1 u × 68.74 (72.86 con costes indirectos) = 72.86

### P2 PASARELA LA ESTRELLA (P.K. 7+800) (02/03/2009)
Importe: 378219.18

#### P201 RETIRADA Y SUSTITUCIÓN DE IMPOSTAS (17/01/2013)
Importe: 58958.18

**P01A** m Barandilla protec. realiz. c/sop. tipo sargento y 2 tablones mad
170 m × 7.37 (7.81 con costes indirectos) = 1327.70

**P01B** ml Levantado de barandillas actuales
340 ml × 20.48 (21.71 con costes indirectos) = 7381.40

| Medición | Uds. | Largo | Parcial |
|---|---|---|---|
|  | 2 | 170 | 340.00 |
| Total |  |  | 340 |

**P01C** m³ Demolición estructura de hormigón armado
20.4 m³ × 170.63 (180.87 con costes indirectos) = 3689.75

| Medición | Uds. | Largo | Ancho | Parcial |
|---|---|---|---|---|
|  | 2 | 170 | 0.06 | 20.40 |
| Total |  |  |  | 20.4 |

**P04B** m² Limpieza mecánica grado ST3
73.1 m² × 10.69 (11.33 con costes indirectos) = 828.22

| Medición | Uds. | Largo | Ancho | Parcial |
|---|---|---|---|---|
|  | 2.15 | 170 | 0.2 | 73.10 |
| Total |  |  |  | 73.1 |

**P01F** m² Encofrado plano visto
187 m² × 21.32 (22.6 con costes indirectos) = 4226.20

| Medición | Uds. | Largo | Ancho | Parcial |
|---|---|---|---|---|
|  | 2 | 170 | 0.55 | 187.00 |
| Total |  |  |  | 187 |

**P04C** m² Puente de unión y pasivador
73.1 m² × 14.25 (15.11 con costes indirectos) = 1104.54

| Medición | Uds. | Largo | Ancho | Parcial |
|---|---|---|---|---|
|  | 2.15 | 170 | 0.2 | 73.10 |
| Total |  |  |  | 73.1 |

**P01H** kg Acero para armar B-500 S
2265.42 kg × 1.35 (1.43 con costes indirectos) = 3239.55

| Medición | Uds. | Largo | Alto | Parcial |
|---|---|---|---|---|
| d16 | 4 | 170 | 1.58 | 1074.40 |
| d10 | 4 | 170 | 0.62 | 421.60 |
| d10 | 7.3 | 170 | 0.62 | 769.42 |
| Subtotal |  |  |  | 2265.42 |
| Total |  |  |  | 2265.42 |

**P01I** Ud. Taladro diámetro 12 mm profundidad 90 mm relleno con resina
4760 Ud. × 6.06 (6.42 con costes indirectos) = 30559.20

| Medición | Uds. | Largo | Parcial |
|---|---|---|---|
|  | 28 | 170 | 4760.00 |
| Total |  |  | 4760 |

**P01J** m³ Hormigón ha-35/b/10/iiia con cemento cem iv/a (p) 42,5r-lh
8.67 m³ × 278.35 (295.05 con costes indirectos) = 2558.08

| Medición | Uds. | Largo | Ancho | Alto | Parcial |
|---|---|---|---|---|---|
|  | 2 | 170 | 0.17 | 0.15 | 8.67 |
| Total |  |  |  |  | 8.67 |

**P01L** m² Malla seguridad protección antidesprendimientos
1334.5 m² × 2.86 (3.03 con costes indirectos) = 4043.54

| Medición | Uds. | Largo | Ancho | Parcial |
|---|---|---|---|---|
|  | 1 | 170 | 7.85 | 1334.50 |
| Total |  |  |  | 1334.5 |

#### P202 SUSTITUCIÓN DE BARANDILLAS (18/07/2020)
Importe: 258090.6

**P02A** Ml. Barandilla de acero inoxidable
340 Ml. × 716.12 (759.09 con costes indirectos) = 258090.60

| Medición | Uds. | Largo | Parcial |
|---|---|---|---|
|  | 2 | 170 | 340.00 |
| Total |  |  | 340 |

#### P203 REPARACIÓN SUPERFICIE PASARELA (31/05/2013)
Importe: 38433.06

**P03A** m² Lijado y aspirado mecanico revestimiento
640 m² × 4.91 (5.2 con costes indirectos) = 3328.00

| Medición | Uds. | Largo | Ancho | Parcial |
|---|---|---|---|---|
|  | 1 | 256 | 2.5 | 640.00 |
| Total |  |  |  | 640 |

**P04D** m² Capa de 5 mm de mortero de reparación
640 m² × 30 (31.8 con costes indirectos) = 20352.00

| Medición | Uds. | Largo | Ancho | Parcial |
|---|---|---|---|---|
|  | 1 | 256 | 2.5 | 640.00 |
| Total |  |  |  | 640 |

**P04E** m² Capa de 4 cm de mortero de reparación
64 m² × 150.08 (159.08 con costes indirectos) = 10181.12

| Medición | Uds. | Largo | Ancho | Parcial |
|---|---|---|---|---|
|  | 0.1 | 256 | 2.5 | 64.00 |
| Total |  |  |  | 64 |

**P03D** m² Revestimiento impermeable solera pasarela
640 m² × 6.54 (6.93 con costes indirectos) = 4435.20

| Medición | Uds. | Largo | Ancho | Parcial |
|---|---|---|---|---|
|  | 1 | 256 | 2.5 | 640.00 |
| Total |  |  |  | 640 |

**P03E** m.l. Sellado junta de dilatación
14.5 m.l. × 8.9 (9.43 con costes indirectos) = 136.74

| Medición | Uds. | Ancho | Parcial |
|---|---|---|---|
|  | 5 | 2.9 | 14.50 |
| Total |  |  | 14.5 |

#### P204 SANEADO Y REPARACIÓN PARTE INFERIOR PASARELA (24/01/2011)
Importe: 10091.18

**P04A** m² Picado mecánico de superficie de hormigón.
36.75 m² × 54.03 (57.27 con costes indirectos) = 2104.67

| Medición | Uds. | Largo | Ancho | Parcial |
|---|---|---|---|---|
|  | 1 | 24.5 | 1.5 | 36.75 |
| Total |  |  |  | 36.75 |

**P04B** m² Limpieza mecánica grado ST3
36.75 m² × 10.69 (11.33 con costes indirectos) = 416.38

| Medición | Uds. | Largo | Ancho | Parcial |
|---|---|---|---|---|
|  | 1 | 24.5 | 1.5 | 36.75 |
| Total |  |  |  | 36.75 |

**P04C** m² Puente de unión y pasivador
36.75 m² × 14.25 (15.11 con costes indirectos) = 555.29

| Medición | Uds. | Largo | Ancho | Parcial |
|---|---|---|---|---|
|  | 1 | 24.5 | 1.5 | 36.75 |
| Total |  |  |  | 36.75 |

**P04D** m² Capa de 5 mm de mortero de reparación
36.75 m² × 30 (31.8 con costes indirectos) = 1168.65

| Medición | Uds. | Largo | Ancho | Parcial |
|---|---|---|---|---|
|  | 1 | 24.5 | 1.5 | 36.75 |
| Total |  |  |  | 36.75 |

**P04E** m² Capa de 4 cm de mortero de reparación
36.75 m² × 150.08 (159.08 con costes indirectos) = 5846.19

| Medición | Uds. | Largo | Ancho | Parcial |
|---|---|---|---|---|
|  | 1 | 24.5 | 1.5 | 36.75 |
| Total |  |  |  | 36.75 |

#### P206 REVESTIMIENTO ANTICARBONATACIÓN INFRAESTRUCTURA (20/10/2015)
Importe: 8919.2

**P03A** m² Lijado y aspirado mecanico revestimiento
810.1 m² × 4.91 (5.2 con costes indirectos) = 4212.52

| Medición | Uds. | Largo | Ancho | Alto | Parcial |
|---|---|---|---|---|---|
| Pilares | 6 | 1 | 2.6 | 3 | 46.80 |
| Sección | 1 | 170 | 4.49 |  | 763.30 |
| Subtotal |  |  |  |  | 810.10 |
| Total |  |  |  |  | 810.1 |

**P06A** m² Revestimiento
810.1 m² × 5.48 (5.81 con costes indirectos) = 4706.68

| Medición | Uds. | Largo | Ancho | Alto | Parcial |
|---|---|---|---|---|---|
| Pilares | 6 | 1 | 2.6 | 3 | 46.80 |
| Sección | 1 | 170 | 4.49 |  | 763.30 |
| Subtotal |  |  |  |  | 810.10 |
| Total |  |  |  |  | 810.1 |

#### P209 GESTION DE RESIDUOS (02/03/2009)
Importe: 3726.96

**P09A** tn Residuos metalicos
62.12 tn × 10.43 (11.06 con costes indirectos) = 687.05

**P09B** tn Residuos de hormigón
100 tn × 8.16 (8.65 con costes indirectos) = 865.00

**P09C** tn Residuos de papel
30.68 tn × 4.5 (4.77 con costes indirectos) = 146.34

**P09D** tn Residuos de plástico
26.94 tn × 3.27 (3.47 con costes indirectos) = 93.48

**P09E** tn Residuos de vidrio
1.37 tn × 3.27 (3.47 con costes indirectos) = 4.75

**P09F** tn Residuos biodegradables o basuras
24.26 tn × 21.52 (22.81 con costes indirectos) = 553.37

**P09G** tn Residuos potencialmente peligrosos, macadam y otros
14.86 tn × 82.79 (87.76 con costes indirectos) = 1304.11

**P09H** u Medios auxiliares y gastos administrativos de la gestión
1 u × 68.74 (72.86 con costes indirectos) = 72.86

### C1-3 SEÑALIZACIÓN Y DESVÍOS DE TRÁFICO GC-1 (27/12/2001)
Importe: 70978.8

**C1** d CIERRE 1 Y CIERRE PARCIAL 1 (27/12/2001)
24 d × 1346.47 (1427.26 con costes indirectos) = 34254.24
Unidad de señalización de obra y desvíos por jornada del Cierre C1 y del Cierre parcial CP1 de la GC-1 según la señalización reflejada en los planos Desvíos del tráfico de la GC-1 acordes con la Norma 8.3-IC.
Preparación, colocación, desplazamiento durante la ejecución de las obras y posterior retirada y restitución de las condiciones iniciales de la carretera.
Señalización de obra compuesta por:
-Conos de PVC
-Señalización provisional de obra reflexiva circular.
-Señalización provisional de obra reflexiva triangular.
-Paneles direccionales
-Paneles de desvío
-Luces amarillas intermitentes
-Señales informativas
-Cascadas
-Carros de iluminación

| Código | Ud | Descripción | Rendimiento | Precio | Importe |
|---|---|---|---|---|---|
| P108A09 | Ud. | Señal reflex. triangular 175 nivel ii. fondo amarillo TP-18 (05/06/2002) | 0.15 | 53.91 | 8.09 |
| P108A12 | Ud. | Señal reflex. circular 90 nivel ii. fondo amarillo TR-301 (05/06/2002) | 0.21 | 34.03 | 7.15 |
| P108A04 | Ud. | Señal reflex. circular 90 nivel ii. fondo amarillo TR-305 (05/06/2002) | 0.09 | 33.37 | 3.00 |
| P108A04CA | Ud. | Señal reflex. circular 90 nivel ii. fondo amarillo TR-500 (05/06/2002) | 0.03 | 33.37 | 1.00 |
| P108A05 | Ud. | Placa reflex. rect. 90x135 nivel ii. indicación fond TS-55/53 (05/06/2002) | 0.09 | 42.53 | 3.83 |
| P108A14 |  | Placa reflex. rect. 135x175 nivel ii. indicación fond TS-210 (05/06/2002) | 0.03 | 89.69 | 2.69 |
| 000001 | ud | Panel complementario de tráfico de acero galvanizado, de 85x30 c (05/06/2002) | 0.09 | 34.03 | 3.06 |
| P108A06 | Ud. | Panel direccional reflexivo 195x95 TB-1 nivel ii. (05/06/2002) | 0.21 | 82.05 | 17.23 |
| P108B02 | ud | Cono pvc normal 3,3 kg h=700mm TB-6 (27/12/2001) | 2.36 | 3.21 | 7.58 |
| P108A06A | Ud. | Panel direccional reflexivo 195x95 TB-9 nivel ii. (30/06/2006) | 0 | 86.98 | 0.00 |
| P111 | u | Remolque TB-14 (23/05/2020) | 0.06 | 7529.59 | 451.78 |
| P108B01 | ud | Baliza destellante incandescente TL-2 (30/06/2006) | 0.18 | 19.51 | 3.51 |
| P108B01A | ud | Baliza destellante incandescente TL-3 (30/06/2006) | 0.09 | 38.16 | 3.43 |
| P108B01B | ud | Baliza destellante incandescente TL-4 (30/06/2006) | 0.09 | 56.8 | 5.11 |
| P112 | u | Cascada luminosa TL-8 (23/05/2020) | 0 | 1619.98 | 0.00 |
| P108D01 | ud | Señal de cartel obras, pvc, sin soporte metálico (30/06/2006) | 0.18 | 8.07 | 1.45 |
| P108D04 | ud | Cartel uso obligatorio equipos de protección individual (30/06/2006) | 0.12 | 8.65 | 1.04 |
| P108D05 | ud | Cartel de prohibición de paso (30/06/2006) | 0.18 | 8.65 | 1.56 |
| P108A07 | Ud. | Señal informativa entre 1.00 y 2.00 m2 nivel iii (05/06/2002) | 0.29 | 172.6 | 50.05 |
| P108B03 | Ml | Cinta de balizamiento r/b. (05/05/2003) | 2.06 | 1.84 | 3.79 |
| PPPS01 | ud | PP peón señalista (28/05/2020) | 6 | 124.12 | 744.72 |
| %medaux2% | % | Medios auxiliares...(s/total) (30/06/2006) | 2 % | 1320.07 | 26.40 |
|  |  | Total |  |  | 1346.47 |

**C3** d CIERRE 3 Y CIERRE PARCIAL 3 (27/12/2001)
24 d × 1443.58 (1530.19 con costes indirectos) = 36724.56
Unidad de señalización de obra y desvíos por jornada del Cierre C3 y del Cierre parcial CP3 de la GC-1 según la señalización reflejada en los planos Desvíos del tráfico de la GC-1 acordes con la Norma 8.3-IC.
Preparación, colocación, desplazamiento durante la ejecución de las obras y posterior retirada y restitución de las condiciones iniciales de la carretera.
Señalización de obra compuesta por:
-Conos de PVC
-Señalización provisional de obra reflexiva circular.
-Señalización provisional de obra reflexiva triangular.
-Paneles direccionales
-Paneles de desvío
-Luces amarillas intermitentes
-Señales informativas
-Cascadas
-Carros de iluminación

| Código | Ud | Descripción | Rendimiento | Precio | Importe |
|---|---|---|---|---|---|
| P108A09 | Ud. | Señal reflex. triangular 175 nivel ii. fondo amarillo TP-18 | 0.32 | 53.91 | 17.25 |
| P108A12 | Ud. | Señal reflex. circular 90 nivel ii. fondo amarillo TR-301 | 0.15 | 34.03 | 5.10 |
| P108A04 | Ud. | Señal reflex. circular 90 nivel ii. fondo amarillo TR-305 | 0.21 | 33.37 | 7.01 |
| P108A04CA | Ud. | Señal reflex. circular 90 nivel ii. fondo amarillo TR-500 | 0.03 | 33.37 | 1.00 |
| P108A05 | Ud. | Placa reflex. rect. 90x135 nivel ii. indicación fond TS-55/53 | 0.21 | 42.53 | 8.93 |
| P108A14 |  | Placa reflex. rect. 135x175 nivel ii. indicación fond TS-210 | 0.06 | 89.69 | 5.38 |
| 000001 | ud | Panel complementario de tráfico de acero galvanizado, de 85x30 c | 0.21 | 34.03 | 7.15 |
| P108A06 | Ud. | Panel direccional reflexivo 195x95 TB-1 nivel ii. | 0.41 | 82.05 | 33.64 |
| P108B02 | ud | Cono pvc normal 3,3 kg h=700mm TB-6 | 3.09 | 3.21 | 9.92 |
| P108A06A | Ud. | Panel direccional reflexivo 195x95 TB-9 nivel ii. | 0.12 | 86.98 | 10.44 |
| P111 | u | Remolque TB-14 | 0.06 | 7529.59 | 451.78 |
| P108B01 | ud | Baliza destellante incandescente TL-2 | 0.21 | 19.51 | 4.10 |
| P108B01A | ud | Baliza destellante incandescente TL-3 | 0.26 | 38.16 | 9.92 |
| P108B01B | ud | Baliza destellante incandescente TL-4 | 0.29 | 56.8 | 16.47 |
| P112 | u | Cascada luminosa TL-8 | 0 | 1619.98 | 0.00 |
| P108D01 | ud | Señal de cartel obras, pvc, sin soporte metálico | 0.12 | 8.07 | 0.97 |
| P108D04 | ud | Cartel uso obligatorio equipos de protección individual | 0.17 | 8.65 | 1.47 |
| P108D05 | ud | Cartel de prohibición de paso | 0.25 | 8.65 | 2.16 |
| P108A07 | Ud. | Señal informativa entre 1.00 y 2.00 m2 nivel iii | 0.42 | 172.6 | 72.49 |
| P108B03 | Ml | Cinta de balizamiento r/b. | 2.92 | 1.84 | 5.37 |
| PPPS01 | ud | PP peón señalista | 6 | 124.12 | 744.72 |
| %medaux2% | % | Medios auxiliares...(s/total) | 2 % | 1415.27 | 28.31 |
|  |  | Total |  |  | 1443.58 |

## G2 GRUPO 2 (PASARELA DE MARPEQUEÑA Y EL CALERO) (27/12/2001)
Importe: 728023.29

### P3 PASARELA MARPEQUEÑA (P.K. 9+100) (24/01/2011)
Importe: 381237.2

#### P301 RETIRADA Y SUSTITUCIÓN DE IMPOSTAS (17/01/2013)
Importe: 58973.25

**P101A** m Barandilla protec. realiz. c/sop. tipo sargento y 2 tablones mad (08/07/2014)
170 m × 7.37 (7.81 con costes indirectos) = 1327.70
Barandilla de protección realizada con soportes metálicos tipo sargento y dos tablones de madera de pino de 250 x 25 mm, (amortización = 30 %), incluso colocación y anclaje.

| Código | Ud | Descripción | Rendimiento | Precio | Importe |
|---|---|---|---|---|---|
| MDO004 | h | Oficial 2ª (nocturnidad) | 0.1 | 17.46 | 1.75 |
| MDO002 | h | Peón ordinario (nocturnidad) | 0.1 | 17.09 | 1.71 |
| E38BB0030 | ud | Anclaje metál. barandilla tipo sargento. | 0.15 | 18.27 | 2.74 |
| E01IB0020 | m³ | Madera pino gallego tablas 25 mm | 0.004 | 293.48 | 1.17 |
|  |  | Total |  |  | 7.37 |

**P101B** ml Levantado de barandillas actuales (23/02/2015)
340 ml × 20.48 (21.71 con costes indirectos) = 7381.40
m². Levantado de barandilla por medios manuales, i/traslado y apilado de material válido en el lugar de acopio, para su posterior recuperación, i/ retirada de escombros y p.p. de costes indirectos. i/alumbrado nocturno

| Código | Ud | Descripción | Rendimiento | Precio | Importe |
|---|---|---|---|---|---|
| MDO002 | h | Peón ordinario (nocturnidad) | 1.12 | 17.09 | 19.14 |
| U02JA002 | h | Camión 8 t basculante | 0.06 | 22.4 | 1.34 |
|  |  | Total |  |  | 20.48 |

| Medición | Uds. | Largo | Parcial |
|---|---|---|---|
|  | 2 | 170 | 340.00 |
| Total |  |  | 340 |

**P101C** m³ Demolición estructura de hormigón armado (16/06/2020)
20.4 m³ × 170.63 (180.87 con costes indirectos) = 3689.75
m³. Demolición de estructura en vigas y pilares de hormigón armado con martillo compresor de 2.000 L/min, i/anclaje previo, apuntalamientos necesarios, retirada de escombros a pie de carga y p.p. de costes indirectos, según NTE/ADD-15 y 16. i/alumbrado nocturno

| Código | Ud | Descripción | Rendimiento | Precio | Importe |
|---|---|---|---|---|---|
| MDO004 | h | Oficial 2ª (nocturnidad) | 2 | 17.46 | 34.92 |
| MDO002 | h | Peón ordinario (nocturnidad) | 7 | 17.09 | 119.63 |
| U02AK001 | h | Martillo compresor 2.000 l/min | 6 | 2.68 | 16.08 |
|  |  | Total |  |  | 170.63 |

Relación comercial: 000, 0, 001, 002, Alicante, Alicante_1, CCAA Valencia, Castellón, Castellón_1, Valencia, Valencia_1

| Medición | Uds. | Largo | Ancho | Parcial |
|---|---|---|---|---|
|  | 2 | 170 | 0.06 | 20.40 |
| Total |  |  |  | 20.4 |

**P104B** m² Limpieza mecánica grado ST3 (17/01/2013)
73.1 m² × 10.69 (11.33 con costes indirectos) = 828.22
M2. Limpieza mecánica de superficie metálica mediante cepillado del acero hasta alcanzar el grado de limpieza ST-3 seguido de soplado y/o aspirado de la superficie hasta su limpieza total según las normas UNE-EN ISO 8501-1 y UNE-EN 8504-3. Completamente terminado i/alumbrado nocturno

| Código | Ud | Descripción | Rendimiento | Precio | Importe |
|---|---|---|---|---|---|
| MDO005 | h | Oficial 1ª (nocturnidad) | 0.2 | 18.06 | 3.61 |
| MDO001 | h | Ayudante (nocturnidad) | 0.2 | 17.85 | 3.57 |
| SAM.01 | Hr | Maquinaria de chorreo/cepillado mecanico | 0.2 | 15 | 3.00 |
| %A10_MA5 | % | Medios auxiliares 5% | 5 % | 10.18 | 0.51 |
|  |  | Total |  |  | 10.69 |

| Medición | Uds. | Largo | Ancho | Parcial |
|---|---|---|---|---|
|  | 2.15 | 0.2 | 170 | 73.10 |
| Total |  |  |  | 73.1 |

**P101F** m² Encofrado plano visto (23/02/2015)
187 m² × 21.32 (22.6 con costes indirectos) = 4226.20
m². Encofrado plano en paramentos vistos envolvente del tablero con sobre ancho de 1 m y remate en vertical de 0,5 m en cada extremo de la sección del tabler, i/p.p. de vigas metálicas de apoyo del encofrado ancladas al tablero.La unidad incluye el montaje y el desmontajes de todos los elementos componentes. i/alumbrado nocturno

| Código | Ud | Descripción | Rendimiento | Precio | Importe |
|---|---|---|---|---|---|
| MDO005 | h | Oficial 1ª (nocturnidad) | 0.3 | 18.06 | 5.42 |
| MDO001 | h | Ayudante (nocturnidad) | 0.25 | 17.85 | 4.46 |
| MDO002 | h | Peón ordinario (nocturnidad) | 0.2 | 17.09 | 3.42 |
| U39AF002 | h | Camión grúa 5 t | 0.2 | 18.5 | 3.70 |
| U39IA002 | m² | Tabla machihembrada (5 usos) | 1 | 0.78 | 0.78 |
| U39IA005 | m³ | Madera escuadrada | 0.017 | 107.81 | 1.83 |
| U39IE001 | ud | Accesorios de encofrado | 1 | 0.7 | 0.70 |
| U39IH001 | kg | Desencofrante | 0.04 | 2.64 | 0.11 |
| U07AI027 | ud | Berenjeno PVC | 1 | 0.9 | 0.90 |
|  |  | Total |  |  | 21.32 |

| Medición | Uds. | Largo | Ancho | Parcial |
|---|---|---|---|---|
|  | 2 | 170 | 0.55 | 187.00 |
| Total |  |  |  | 187 |

**P104C** m² Puente de unión y pasivador (20/10/2015)
73.1 m² × 14.25 (15.11 con costes indirectos) = 1104.54
M2. Pasivador de las armaduras y puente de unión entre hormigón viejo y nuevo Master Emaco P 5000 AP de BASF o similar con consumo mínimo de 2 kg/m2 previa limpieza de la superficie a tratar, aplicado según ficha técnica del producto y por personal cualificado. Completamente terminado i/alumbrado nocturno

| Código | Ud | Descripción | Rendimiento | Precio | Importe |
|---|---|---|---|---|---|
| MDO003 | h | Peón especializado (nocturnidad) | 0.15 | 16.99 | 2.55 |
| PBAF50356 | kg | MasterProtect 325 | 2 | 5.85 | 11.70 |
|  |  | Total |  |  | 14.25 |

| Medición | Uds. | Largo | Ancho | Parcial |
|---|---|---|---|---|
| 1 | 2.15 | 170 | 0.2 | 73.10 |
| Total |  |  |  | 73.1 |

**P101H** kg Acero para armar B-500 S (16/06/2020)
2275.96 kg × 1.35 (1.43 con costes indirectos) = 3254.62
kg. Acero para armar tipo B 500 S en barras corrugadas, elaborado y colocado. i/alumbrado nocturno

| Código | Ud | Descripción | Rendimiento | Precio | Importe |
|---|---|---|---|---|---|
| MDO005 | h | Oficial 1ª (nocturnidad) | 0.02 | 18.06 | 0.36 |
| MDO004 | h | Oficial 2ª (nocturnidad) | 0.02 | 17.46 | 0.35 |
| U39HA002 | kg | Acero B 500 S | 1 | 0.64 | 0.64 |
|  |  | Total |  |  | 1.35 |

| Medición | Uds. | Largo | Alto | Parcial |
|---|---|---|---|---|
| d16 | 4 | 170 | 1.58 | 1074.40 |
| d10 | 4 | 170 | 0.62 | 421.60 |
| d10 | 7.4 | 170 | 0.62 | 779.96 |
| Subtotal |  |  |  | 2275.96 |
| Total |  |  |  | 2275.96 |

**P101I** Ud. Taladro diámetro 12 mm profundidad 90 mm relleno con resina (16/06/2020)
4760 Ud. × 6.06 (6.42 con costes indirectos) = 30559.20
Ud de taladro realizado en hormigón armado de 12 mm de diámetro y 90 mm de profundidad, limpieza del taladro e inyección del mismo con resina epoxi-acrílco MasterFlow 920 N o similar, todo ello según indicaciones de la correspondiete ficha técnica del producto en indicaciones de la D.F. completamente terminado i/alumbrado nocturno

| Código | Ud | Descripción | Rendimiento | Precio | Importe |
|---|---|---|---|---|---|
| MDO005 | h | Oficial 1ª (nocturnidad) | 0.05 | 18.06 | 0.90 |
| MDO003 | h | Peón especializado (nocturnidad) | 0.25 | 16.99 | 4.25 |
| U02SA040 | h | Equipo taladro/percutor | 0.25 | 2.05 | 0.51 |
| PBAF50129375X | l | MasterFlow 920 AN | 0.007 | 56.88 | 0.40 |
|  |  | Total |  |  | 6.06 |

| Medición | Uds. | Largo | Parcial |
|---|---|---|---|
|  | 28 | 170 | 4760.00 |
| Total |  |  | 4760 |

**P101J** m³ Hormigón ha-35/b/10/iiia con cemento cem iv/a (p) 42,5r-lh (31/05/2013)
8.67 m³ × 278.35 (295.05 con costes indirectos) = 2558.08
m³. Hormigón tipo HA-35/B/10/IIIa fabricado en planta , vibrado y colocado realizado con cemento CEM IV/A (P) 42,5R-LH resistente a los sulfatos y ambiente marino y bajo calor de hidratación i/ la adición aditivo impermeabilizante Master Rheobuild 2200HI o similar con una dosificación de 8 kg/m3 fibras de polipropileno Masterfiber 022 o similar con una dosificación de 1 kg/m3, i/ CURADO CUIDADOSO MEDIANTE PROTECCIÓN CON NYLON O PROTECCIÓN CON GEOTEXTIL HUMEDO según indicaciones de la D.F. i/alumbrado nocturno

| Código | Ud | Descripción | Rendimiento | Precio | Importe |
|---|---|---|---|---|---|
| MDO006 | h | Capataz (nocturnidad) | 0.6 | 19.41 | 11.65 |
| MDO005 | h | Oficial 1ª (nocturnidad) | 3 | 18.06 | 54.18 |
| MDO002 | h | Peón ordinario (nocturnidad) | 6 | 17.09 | 102.54 |
| U39AY001 | h | Compresor diesel | 0.618 | 16 | 9.89 |
| U39AN001 | h | Bomba hormigonado en camión | 0.309 | 46 | 14.21 |
| U39AK005 | h | Planta hormigonado | 0.052 | 28 | 1.46 |
| U39AZ001 | h | Vibrador de aguja | 0.618 | 1.9 | 1.17 |
| U04CA039X | t | Cemento CEM IV 42,5/N-MR | 0.25 | 108 | 27.00 |
| U04AF050X | t | Gravilla 5/10 mm | 1.32 | 22 | 29.04 |
| U04AA101 | t | Arena de río (0-5 mm) | 0.66 | 14.99 | 9.89 |
| PBAF57224140 | kg | MasterRheobuild 2200HI | 8 | 1.54 | 12.32 |
| PBAF45169369 | kg | MasterFiber 022 | 1 | 5 | 5.00 |
|  |  | Total |  |  | 278.35 |

| Medición | Uds. | Largo | Ancho | Alto | Parcial |
|---|---|---|---|---|---|
|  | 2 | 170 | 0.17 | 0.15 | 8.67 |
| Total |  |  |  |  | 8.67 |

**P01L** m² Malla seguridad protección antidesprendimientos
1334.5 m² × 2.86 (3.03 con costes indirectos) = 4043.54

| Medición | Uds. | Largo | Ancho | Parcial |
|---|---|---|---|---|
|  | 1 | 170 | 7.85 | 1334.50 |
| Total |  |  |  | 1334.5 |

#### P302 SUSTITUCIÓN DE BARANDILLAS (20/10/2015)
Importe: 258090.6

**P102A** Ml. Barandilla de acero inoxidable (20/10/2015)
340 Ml. × 716.12 (759.09 con costes indirectos) = 258090.60
Ml. de barandilla peatonal en acero inoxidable 1.4301 con doble altura , placa de anclaje y tornillería según planos, incluye transporte a obra, replanteo e instalación, realizada según planos de detalle e indicaciones de la Dirección Facultativa, completamente terminada y colocada. I/ medidas de seguridad y salud necesarias para la ejecución de la unidad. i/alumbrado nocturno

| Medición | Uds. | Largo | Parcial |
|---|---|---|---|
|  | 2 | 170 | 340.00 |
| Total |  |  | 340 |

#### P303 REPARACIÓN SUPERFICIE PASARELA (31/05/2013)
Importe: 25540.54

**P103A** m² Lijado y aspirado mecanico revestimiento (16/06/2020)
425 m² × 4.91 (5.2 con costes indirectos) = 2210.00
m². Lijado y aspirado mecánico del pavimento existente de la pasarela de forma que el árido del hormigón quede a la vista y posterior limpieza con agua a presión para que el soporte quede preparado para la aplicación del nuevo revestimiento según especificaciones de la correspondiente ficha técnica del revestimiento, completamente terminado. i/alumbrado nocturno

| Código | Ud | Descripción | Rendimiento | Precio | Importe |
|---|---|---|---|---|---|
| MDO003 | h | Peón especializado (nocturnidad) | 0.25 | 16.99 | 4.25 |
| U02SA055 | h | Rozadora-fresadora eléctrica | 0.25 | 2.65 | 0.66 |
|  |  | Total |  |  | 4.91 |

| Medición | Uds. | Largo | Ancho | Parcial |
|---|---|---|---|---|
|  | 1 | 170 | 2.5 | 425.00 |
| Total |  |  |  | 425 |

**P104D** m² Capa de 5 mm de mortero de reparación (16/06/2020)
425 m² × 30 (31.8 con costes indirectos) = 13515.00
M2. Extendido de una capa de 5 mm de mortero de reparación resistente a los sulfatos para reparación estructural de muy alta resistencia reforzado con fibras y retracción compensada Master Emaco S 5400 o similar ejecutado según indicaciones de la correspondiente ficha técnica por personal cualificado con una dosificación de 2200 kg/m3, acabado fratasado manual, i/formación de media caña en el encuentro entre peto y solera CURADO CUIDADOSO MEDIANTE PROTECCIÓN CON NYLON O CON GEOTEXTIL HUMEDO según indicaciones de la D.F., completamente terminado. i/alumbrado nocturno

| Código | Ud | Descripción | Rendimiento | Precio | Importe |
|---|---|---|---|---|---|
| MDO003 | h | Peón especializado (nocturnidad) | 0.65 | 16.99 | 11.04 |
| PBAF57202410 | kg | MasterEmaco S 5400 | 12 | 1.58 | 18.96 |
|  |  | Total |  |  | 30 |

| Medición | Uds. | Largo | Ancho | Parcial |
|---|---|---|---|---|
|  | 1 | 170 | 2.5 | 425.00 |
| Total |  |  |  | 425 |

**P104E** m² Capa de 4 cm de mortero de reparación (16/06/2020)
42.5 m² × 150.08 (159.08 con costes indirectos) = 6760.90
M2. Extendido de una capa de 4cm de mortero de reparación resistente a los sulfatos para reparación estructural de muy alta resistencia reforzado con fibras y retracción compensada Master Emaco S 5400 o similar ejecutado según indicaciones de la correspondiente ficha técnica por personal cualificado con una dosificación de 2200 kg/m3, acabado fratasado manual, CURADO CUIDADOSO MEDIANTE PROTECCIÓN CON NYLON O PROTECCIÓN CON GEOTEXTIL HUMEDO según indicaciones de la D.F., completamente terminado. i/alumbrado nocturno

| Código | Ud | Descripción | Rendimiento | Precio | Importe |
|---|---|---|---|---|---|
| MDO003 | h | Peón especializado (nocturnidad) | 0.65 | 16.99 | 11.04 |
| PBAF57202410 | kg | MasterEmaco S 5400 | 88 | 1.58 | 139.04 |
|  |  | Total |  |  | 150.08 |

| Medición | Uds. | Largo | Ancho | Parcial |
|---|---|---|---|---|
|  | 0.1 | 170 | 2.5 | 42.50 |
| Total |  |  |  | 42.5 |

**P103D** m² Revestimiento impermeable solera pasarela (20/10/2015)
425 m² × 6.54 (6.93 con costes indirectos) = 2945.25
M2. Revstimiento impermeable de la solera de la pasarela COMPODUR URBANO SOBRE HOMIRGÓN o similar compuesta por:
- Una capa de imprimación de mortero bicomponente a base de resina epoxi Epoxan 0-7 o similar a razón de 1 kg/m2/capa
- Dos capas de mortero texturado a base de resinas acrílicas, cargas calibradas y pigmentos Compotex o similar a razón de 0,5 kg/m2/capa, color a elegir por la D.F.
- Sellado con resinas de poliuretano, 2 capas de Composol P alifático a razón de 0.15 kg/m2/capa
Previo preparación y limpieza del soporte, todo ello ejecutado según especificaciones de las correspondientes fichas técnicas, ejecutado por personal cualificado, completamente terminado. i/alumbrado nocturno

| Código | Ud | Descripción | Rendimiento | Precio | Importe |
|---|---|---|---|---|---|
| MDO002 | h | Peón ordinario (nocturnidad) | 0.1 | 17.09 | 1.71 |
| a1 | KG | PAINTEX | 1 | 2.1 | 2.10 |
| A2 | KG | COMPOTEX | 1 | 2.1 | 2.10 |
| A3 | kg | COMPOSOL P | 0.3 | 2.1 | 0.63 |
|  |  | Total |  |  | 6.54 |

| Medición | Uds. | Largo | Ancho | Parcial |
|---|---|---|---|---|
|  | 1 | 170 | 2.5 | 425.00 |
| Total |  |  |  | 425 |

**P103E** m.l. Sellado junto de dilatación (31/05/2013)
11.6 m.l. × 8.9 (9.43 con costes indirectos) = 109.39
Sellado de juntas de dilatación en pavimentos Ucrete o similar, con una dureza shore A aproximada de 80 y alargamiento a la rotura ISO R527 > 20 %, con masilla de poliuretano bicomponente MasterSeal CR 460 de BASF o similar, incluso retirada del sellado de junta existente, limpieza, reparación y preparación de los bordes de la junta, imprimación de poliuretano de los labios de la junta con MasterSeal P 460 de BASF o similar y cordón de fondo de junta MasterSeal 920 (según DIN 18540) de BASF o similar. Medida la longitud ejecutada. i/alumbrado nocturno

| Código | Ud | Descripción | Rendimiento | Precio | Importe |
|---|---|---|---|---|---|
| MDO003 | h | Peón especializado (nocturnidad) | 0.15 | 16.99 | 2.55 |
| PBAF25001728 | kg | MasterSeal CR 460 | 0.65 | 9.77 | 6.35 |
|  |  | Total |  |  | 8.9 |

| Medición | Uds. | Ancho | Parcial |
|---|---|---|---|
|  | 4 | 2.9 | 11.60 |
| Total |  |  | 11.6 |

#### P304 SANEADO Y REPARACIÓN PARTE INFERIOR PASARELA (24/01/2011)
Importe: 8649.6

**P104A** m² Picado mecánico de superficie de hormigón. (24/01/2011)
31.5 m² × 54.03 (57.27 con costes indirectos) = 1804.01
M2. Picado mecánico mediante pistolete, bujarda o similar, de superficie de hormigón, incluso posterior limpieza, medida la superficie ejecutada.i/alumbrado nocturno

| Código | Ud | Descripción | Rendimiento | Precio | Importe |
|---|---|---|---|---|---|
| MDO003 | h | Peón especializado (nocturnidad) | 1.1 | 16.99 | 18.69 |
| MDO002 | h | Peón ordinario (nocturnidad) | 1.1 | 17.09 | 18.80 |
| U02OP005 | Hr | Plataforma tijera eléctrica 8,00 m. | 1.1 | 6.72 | 7.39 |
| M11TS100 | h | Grupo electrogeno de 40 kva | 0.6 | 5.33 | 3.20 |
| M11HC210 | h | Equipo de picado | 1.1 | 5.41 | 5.95 |
|  |  | Total |  |  | 54.03 |

Relación comercial: Alicante, 0, CCAA Valencia, Castellón, Valencia

| Medición | Uds. | Largo | Ancho | Parcial |
|---|---|---|---|---|
|  | 1 | 21 | 1.5 | 31.50 |
| Total |  |  |  | 31.5 |

**P104B** m² Limpieza mecánica grado ST3
31.5 m² × 10.69 (11.33 con costes indirectos) = 356.90

| Medición | Uds. | Largo | Ancho | Parcial |
|---|---|---|---|---|
|  | 1 | 21 | 1.5 | 31.50 |
| Total |  |  |  | 31.5 |

**P104C** m² Puente de unión y pasivador
31.5 m² × 14.25 (15.11 con costes indirectos) = 475.97

| Medición | Uds. | Largo | Ancho | Parcial |
|---|---|---|---|---|
|  | 1 | 21 | 1.5 | 31.50 |
| Total |  |  |  | 31.5 |

**P104D** m² Capa de 5 mm de mortero de reparación
31.5 m² × 30 (31.8 con costes indirectos) = 1001.70

| Medición | Uds. | Largo | Ancho | Parcial |
|---|---|---|---|---|
|  | 1 | 21 | 1.5 | 31.50 |
| Total |  |  |  | 31.5 |

**P104E** m² Capa de 4 cm de mortero de reparación
31.5 m² × 150.08 (159.08 con costes indirectos) = 5011.02

| Medición | Uds. | Largo | Ancho | Parcial |
|---|---|---|---|---|
|  | 1 | 21 | 1.5 | 31.50 |
| Total |  |  |  | 31.5 |

#### P305 REPARACIÓN PILARES (24/01/2011)
Importe: 20350.82

**P105A** P.A. Apeo estructural en pila (20/07/2020)
1 P.A. × 15000 (15900 con costes indirectos) = 15900.00
Partida alzada a justificar de Apeo estructural en pila. Apeo de los soportes descritos en Memoria y Planos para la repación de los pilares.

**P04A** m² Picado mecánico de superficie de hormigón.
14.4 m² × 54.03 (57.27 con costes indirectos) = 824.69

| Medición | Uds. | Largo | Ancho | Alto | Parcial |
|---|---|---|---|---|---|
|  | 3 | 1.6 | 1 | 3 | 14.40 |
| Total |  |  |  |  | 14.4 |

**P04B** m² Limpieza mecánica grado ST3
14.4 m² × 10.69 (11.33 con costes indirectos) = 163.15

| Medición | Uds. | Largo | Ancho | Alto | Parcial |
|---|---|---|---|---|---|
|  | 3 | 1.6 | 1 | 3 | 14.40 |
| Total |  |  |  |  | 14.4 |

**P04C** m² Puente de unión y pasivador
14.4 m² × 14.25 (15.11 con costes indirectos) = 217.58

| Medición | Uds. | Largo | Ancho | Alto | Parcial |
|---|---|---|---|---|---|
|  | 3 | 1.6 | 1 | 3 | 14.40 |
| Total |  |  |  |  | 14.4 |

**P01H** kg Acero para armar B-500 S
73.71 kg × 1.35 (1.43 con costes indirectos) = 105.41

| Medición | Uds. | Largo | Ancho | Alto | Parcial |
|---|---|---|---|---|---|
| d8 | 30 | 4.2 | 0.39 | 1.5 | 73.71 |
| Total |  |  |  |  | 73.71 |

**P04D** m² Capa de 5 mm de mortero de reparación
14.4 m² × 30 (31.8 con costes indirectos) = 457.92

| Medición | Uds. | Largo | Ancho | Alto | Parcial |
|---|---|---|---|---|---|
|  | 3 | 1.6 | 1 | 3 | 14.40 |
| Total |  |  |  |  | 14.4 |

**P04E** m² Capa de 4 cm de mortero de reparación
14.4 m² × 150.08 (159.08 con costes indirectos) = 2290.75

| Medición | Uds. | Largo | Ancho | Alto | Parcial |
|---|---|---|---|---|---|
|  | 3 | 1.6 | 1 | 3 | 14.40 |
| Total |  |  |  |  | 14.4 |

**D02HA001** m³ EXC. MANUAL ZANJAS TERRENO FLOJO (16/06/2020)
12 m³ × 30.76 (32.61 con costes indirectos) = 391.32
m³. Excavación, por medios manuales, de terreno de consistencia floja en apertura de zanjas, con extracción de tierras a los bordes, i/p.p. de costes indirectos. i/alumbrado nocturno

| Código | Ud | Descripción | Rendimiento | Precio | Importe |
|---|---|---|---|---|---|
| MDO002 | h | Peón ordinario (nocturnidad) | 1.8 | 17.09 | 30.76 |
|  |  | Total |  |  | 30.76 |

| Medición | Uds. | Largo | Ancho | Alto | Parcial |
|---|---|---|---|---|---|
| Pilares | 3 | 2 | 2 | 1 | 12.00 |
| Total |  |  |  |  | 12 |

#### P306 REVESTIMIENTO ANTICARBONATACIÓN INFRAESTRUCTURA (20/10/2015)
Importe: 5905.43

**P103A** m² Lijado y aspirado mecanico revestimiento
536.37 m² × 4.91 (5.2 con costes indirectos) = 2789.12

| Medición | Uds. | Largo | Ancho | Alto | Parcial |
|---|---|---|---|---|---|
| Pilares | 7 | 1 | 2.6 | 3 | 54.60 |
| Sección | 1 | 107.06 | 4.5 |  | 481.77 |
| Subtotal |  |  |  |  | 536.37 |
| Total |  |  |  |  | 536.37 |

**P106A** m² Revestimiento (20/10/2015)
536.37 m² × 5.48 (5.81 con costes indirectos) = 3116.31
M2. Aplicación de pintura anticarbonatación para las superficies de hormigón armado para mejora de sus condiciones de durabilidad, MasterProtect 325 o similar, 2 capas con consumo 0.5 kg/m2 previa limpieza de la superficie a tratar, aplicado según ficha técnica del producto y por personal cualificado. Completamente terminado i/alumbrado nocturno

| Código | Ud | Descripción | Rendimiento | Precio | Importe |
|---|---|---|---|---|---|
| MDO003 | h | Peón especializado (nocturnidad) | 0.15 | 16.99 | 2.55 |
| PBAF50356 | kg | MasterProtect 325 | 0.5 | 5.85 | 2.93 |
|  |  | Total |  |  | 5.48 |

| Medición | Uds. | Largo | Ancho | Alto | Parcial |
|---|---|---|---|---|---|
| Pilares | 7 | 1 | 2.6 | 3 | 54.60 |
| Sección | 1 | 107.06 | 4.5 |  | 481.77 |
| Subtotal |  |  |  |  | 536.37 |
| Total |  |  |  |  | 536.37 |

#### P309 GESTION DE RESIDUOS (18/07/2020)
Importe: 3726.96

**P109A** tn Residuos metalicos (18/07/2020)
62.12 tn × 10.43 (11.06 con costes indirectos) = 687.05
Canon de vertido controlado en centro de reciclaje, de residuos de metales mezclados no peligrosos (no especiales), procedentes de construcción o demolición, con código 170407 según el Catalogo Europeo de Residuos (ORDEN MAM/304/2002).
Incluye transporte camión 10 Tn máx. <10km a planta de gestor autorizado

**P109B** tn Residuos de hormigón (18/07/2020)
100 tn × 8.16 (8.65 con costes indirectos) = 865.00
Canon de vertido controlado en planta de gestor autorizado de residuos de hormigón limpio sin armadura de código 170101, según el catálogo Europeo de Residuos (ORDEN MAM/304/2002)
Incluye transporte camión 10 Tn máx. <10km a planta de gestor autorizado

**P109C** tn Residuos de papel (18/07/2020)
30.68 tn × 4.5 (4.77 con costes indirectos) = 146.34
Transporte y vertido controlado en planta de gestor autorizado de residuos de papel de código 200101, según el catálogo Europeo de Residuos (ORDEN MAM/304/2002)
Incluye transporte camión 10 Tn máx. <10km a planta de gestor autorizado

**P109D** tn Residuos de plástico (18/07/2020)
26.94 tn × 3.27 (3.47 con costes indirectos) = 93.48
Transporte y vertido controlado en planta de gestor autorizado de residuos de plástico de código 170203, según el catálogo Europeo de Residuos (ORDEN MAM/304/2002)
Incluye transporte camión 10 Tn máx. <10km a planta de gestor autorizado

**P109E** tn Residuos de vidrio (18/07/2020)
1.37 tn × 3.27 (3.47 con costes indirectos) = 4.75
Transporte y vertido controlado en planta de gestor autorizado de residuos de vidrio de código 170202, según el catálogo Europeo de Residuos (ORDEN MAM/304/2002)
Incluye transporte camión 10 Tn máx. <10km a planta de gestor autorizado

**P109F** tn Residuos biodegradables o basuras (18/07/2020)
24.26 tn × 21.52 (22.81 con costes indirectos) = 553.37
Transporte y vertido controlado en planta de gestor autorizado de residuos biodegradables o basuras municipales de código 200201, 200301, según el catálogo Europeo de Residuos (ORDEN MAM/304/2002)
Incluye transporte camión 10 Tn máx. <10km a planta de gestor autorizado

**P109G** tn Residuos potencialmente peligrosos, macadam y otros (18/07/2020)
14.86 tn × 82.79 (87.76 con costes indirectos) = 1304.11
Transporte y vertido controlado en planta de gestor autorizado de residuos potencialmente peligrosos, macadam asfáltico, hidrocarburos, amianto, mercurio, PCBs,aceites, fluorescentes, pilas, pinturas, barnices, disolventes, desencofrastes, aerosoles, según el catálogo Europeo de Residuos (ORDEN MAM/304/2002)
Incluye transporte camión 10 Tn máx. <10km a planta de gestor autorizado

**P109H** u Medios auxiliares y gastos administrativos de la gestión (18/07/2020)
1 u × 68.74 (72.86 con costes indirectos) = 72.86

### P4 PASARELA EL CALERO - CASAS NUEVAS (P.K. 10+380) (24/01/2011)
Importe: 241710.91

#### P401 RETIRADA Y SUSTITUCIÓN DE IMPOSTAS (17/01/2013)
Importe: 33770.39

**P101A** m Barandilla protec. realiz. c/sop. tipo sargento y 2 tablones mad
120 m × 7.37 (7.81 con costes indirectos) = 937.20

**P101B** ml Levantado de barandillas actuales
240 ml × 20.48 (21.71 con costes indirectos) = 5210.40

| Medición | Uds. | Largo | Parcial |
|---|---|---|---|
|  | 2 | 120 | 240.00 |
| Total |  |  | 240 |

**P101C** m³ Demolición estructura de hormigón armado
0.06 m³ × 170.63 (180.87 con costes indirectos) = 10.85

| Medición | Uds. | Parcial |
|---|---|---|
| 0.064 2.00,120.00,0.00,0.00 | 0.064 | 0.06 |
| Total |  | 0.06 |

**P104B** m² Limpieza mecánica grado ST3
51.6 m² × 10.69 (11.33 con costes indirectos) = 584.63

| Medición | Uds. | Largo | Ancho | Parcial |
|---|---|---|---|---|
|  | 2.15 | 120 | 0.2 | 51.60 |
| Total |  |  |  | 51.6 |

**P101F** m² Encofrado plano visto
0.55 m² × 21.32 (22.6 con costes indirectos) = 12.43

| Medición | Uds. | Parcial |
|---|---|---|
| 0.55 2.00,120.00,0.00,0.00 | 0.55 | 0.55 |
| Total |  | 0.55 |

**P104C** m² Puente de unión y pasivador
51.6 m² × 14.25 (15.11 con costes indirectos) = 779.68

| Medición | Uds. | Largo | Ancho | Parcial |
|---|---|---|---|---|
|  | 2.15 | 120 | 0.2 | 51.60 |
| Total |  |  |  | 51.6 |

**P101H** kg Acero para armar B-500 S
2.82 kg × 1.35 (1.43 con costes indirectos) = 4.03

| Medición | Uds. | Parcial |
|---|---|---|
| 1.58 4.00,120.00,0.00,0.00 | 1.58 | 1.58 |
| 0.62 4.00,120.00,0.00,0.00 | 0.62 | 0.62 |
| 0.62 7.30,120.00,0.00,0.00 | 0.62 | 0.62 |
| Subtotal |  | 2.82 |
| Total |  | 2.82 |

**P101I** Ud. Taladro diámetro 12 mm profundidad 90 mm relleno con resina
3360 Ud. × 6.06 (6.42 con costes indirectos) = 21571.20

| Medición | Uds. | Largo | Parcial |
|---|---|---|---|
|  | 28 | 120 | 3360.00 |
| Total |  |  | 3360 |

**P101J** m³ Hormigón ha-35/b/10/iiia con cemento cem iv/a (p) 42,5r-lh
6.12 m³ × 278.35 (295.05 con costes indirectos) = 1805.71

| Medición | Uds. | Largo | Ancho | Alto | Parcial |
|---|---|---|---|---|---|
|  | 2 | 120 | 0.17 | 0.15 | 6.12 |
| Total |  |  |  |  | 6.12 |

**P01L** m² Malla seguridad protección antidesprendimientos
942 m² × 2.86 (3.03 con costes indirectos) = 2854.26

| Medición | Uds. | Largo | Ancho | Parcial |
|---|---|---|---|---|
|  | 1 | 120 | 7.85 | 942.00 |
| Total |  |  |  | 942 |

#### P402 SUSTITUCIÓN DE BARANDILLAS (20/10/2015)
Importe: 182181.6

**P102A** Ml. Barandilla de acero inoxidable
240 Ml. × 716.12 (759.09 con costes indirectos) = 182181.60

| Medición | Uds. | Largo | Parcial |
|---|---|---|---|
|  | 2 | 120 | 240.00 |
| Total |  |  | 240 |

#### P403 REPARACIÓN SUPERFICIE PASARELA (31/05/2013)
Importe: 13304.3

**P103A** m² Lijado y aspirado mecanico revestimiento
300 m² × 4.91 (5.2 con costes indirectos) = 1560.00

| Medición | Uds. | Largo | Ancho | Parcial |
|---|---|---|---|---|
|  | 1 | 120 | 2.5 | 300.00 |
| Total |  |  |  | 300 |

**P104D** m² Capa de 5 mm de mortero de reparación
300 m² × 30 (31.8 con costes indirectos) = 9540.00

| Medición | Uds. | Largo | Ancho | Parcial |
|---|---|---|---|---|
|  | 1 | 120 | 2.5 | 300.00 |
| Total |  |  |  | 300 |

**P104E** m² Capa de 4 cm de mortero de reparación
0.1 m² × 150.08 (159.08 con costes indirectos) = 15.91

| Medición | Uds. | Parcial |
|---|---|---|
| 0.1 1.00,120.00,2.50,0.00 | 0.1 | 0.10 |
| Total |  | 0.1 |

**P103D** m² Revestimiento impermeable solera pasarela
300 m² × 6.54 (6.93 con costes indirectos) = 2079.00

| Medición | Uds. | Largo | Ancho | Parcial |
|---|---|---|---|---|
|  | 1 | 120 | 2.5 | 300.00 |
| Total |  |  |  | 300 |

**P103E** m.l. Sellado junto de dilatación
11.6 m.l. × 8.9 (9.43 con costes indirectos) = 109.39

| Medición | Uds. | Ancho | Parcial |
|---|---|---|---|
|  | 4 | 2.9 | 11.60 |
| Total |  |  | 11.6 |

#### P404 SANEADO Y REPARACIÓN PARTE INFERIOR PASARELA (24/01/2011)
Importe: 8649.6

**P104A** m² Picado mecánico de superficie de hormigón.
31.5 m² × 54.03 (57.27 con costes indirectos) = 1804.01

| Medición | Uds. | Largo | Ancho | Parcial |
|---|---|---|---|---|
|  | 1 | 21 | 1.5 | 31.50 |
| Total |  |  |  | 31.5 |

**P104B** m² Limpieza mecánica grado ST3
31.5 m² × 10.69 (11.33 con costes indirectos) = 356.90

| Medición | Uds. | Largo | Ancho | Parcial |
|---|---|---|---|---|
|  | 1 | 21 | 1.5 | 31.50 |
| Total |  |  |  | 31.5 |

**P104C** m² Puente de unión y pasivador
31.5 m² × 14.25 (15.11 con costes indirectos) = 475.97

| Medición | Uds. | Largo | Ancho | Parcial |
|---|---|---|---|---|
|  | 1 | 21 | 1.5 | 31.50 |
| Total |  |  |  | 31.5 |

**P104D** m² Capa de 5 mm de mortero de reparación
31.5 m² × 30 (31.8 con costes indirectos) = 1001.70

| Medición | Uds. | Largo | Ancho | Parcial |
|---|---|---|---|---|
|  | 1 | 21 | 1.5 | 31.50 |
| Total |  |  |  | 31.5 |

**P104E** m² Capa de 4 cm de mortero de reparación
31.5 m² × 150.08 (159.08 con costes indirectos) = 5011.02

| Medición | Uds. | Largo | Ancho | Parcial |
|---|---|---|---|---|
|  | 1 | 21 | 1.5 | 31.50 |
| Total |  |  |  | 31.5 |

#### P406 REVESTIMIENTO ANTICARBONATACIÓN INFRAESTRUCTURA (20/10/2015)
Importe: 78.06

**P103A** m² Lijado y aspirado mecanico revestimiento
7.09 m² × 4.91 (5.2 con costes indirectos) = 36.87

| Medición | Uds. | Parcial |
|---|---|---|
| 2.6 4.00,1.00,0.00,3.00 | 2.6 | 2.60 |
| 4.49 1.00,107.06,0.00,0.00 | 4.49 | 4.49 |
| Total |  | 7.09 |

**P106A** m² Revestimiento
7.09 m² × 5.48 (5.81 con costes indirectos) = 41.19

| Medición | Uds. | Parcial |
|---|---|---|
| 2.6 4.00,1.00,0.00,3.00 | 2.6 | 2.60 |
| 4.49 1.00,107.06,0.00,0.00 | 4.49 | 4.49 |
| Total |  | 7.09 |

#### P409 GESTION DE RESIDUOS (18/07/2020)
Importe: 3726.96

**P109A** tn Residuos metalicos
62.12 tn × 10.43 (11.06 con costes indirectos) = 687.05

**P109B** tn Residuos de hormigón
100 tn × 8.16 (8.65 con costes indirectos) = 865.00

**P109C** tn Residuos de papel
30.68 tn × 4.5 (4.77 con costes indirectos) = 146.34

**P109D** tn Residuos de plástico
26.94 tn × 3.27 (3.47 con costes indirectos) = 93.48

**P109E** tn Residuos de vidrio
1.37 tn × 3.27 (3.47 con costes indirectos) = 4.75

**P109F** tn Residuos biodegradables o basuras
24.26 tn × 21.52 (22.81 con costes indirectos) = 553.37

**P109G** tn Residuos potencialmente peligrosos, macadam y otros
14.86 tn × 82.79 (87.76 con costes indirectos) = 1304.11

**P109H** u Medios auxiliares y gastos administrativos de la gestión
1 u × 68.74 (72.86 con costes indirectos) = 72.86

### C2-4 SEÑALIZACIÓN Y DESVÍO GC-1 (27/12/2001)
Importe: 105075.18

**C2** d CIERRE 2 Y CIERRE PARCIAL 2 (27/12/2001)
42 d × 1371.59 (1453.89 con costes indirectos) = 61063.38
Unidad de señalización de obra y desvíos por jornada del Cierre C2 y del Cierre parcial CP2 de la GC-1 según la señalización reflejada en los planos Desvíos del tráfico de la GC-1 acordes con la Norma 8.3-IC.
Preparación, colocación, desplazamiento durante la ejecución de las obras y posterior retirada y restitución de las condiciones iniciales de la carretera.
Señalización de obra compuesta por:
-Conos de PVC
-Señalización provisional de obra reflexiva circular.
-Señalización provisional de obra reflexiva triangular.
-Paneles direccionales
-Paneles de desvío
-Luces amarillas intermitentes
-Señales informativas
-Cascadas
-Carros de iluminación

| Código | Ud | Descripción | Rendimiento | Precio | Importe |
|---|---|---|---|---|---|
| P108A09 | Ud. | Señal reflex. triangular 175 nivel ii. fondo amarillo TP-18 | 0.23 | 53.91 | 12.40 |
| P108A12 | Ud. | Señal reflex. circular 90 nivel ii. fondo amarillo TR-301 | 0.17 | 34.03 | 5.79 |
| P108A04 | Ud. | Señal reflex. circular 90 nivel ii. fondo amarillo TR-305 | 0.13 | 33.37 | 4.34 |
| P108A04CA | Ud. | Señal reflex. circular 90 nivel ii. fondo amarillo TR-500 | 0.03 | 33.37 | 1.00 |
| P108A05 | Ud. | Placa reflex. rect. 90x135 nivel ii. indicación fond TS-55/53 | 0.12 | 42.53 | 5.10 |
| P108A14 |  | Placa reflex. rect. 135x175 nivel ii. indicación fond TS-210 | 0 | 89.69 | 0.00 |
| 000001 | ud | Panel complementario de tráfico de acero galvanizado, de 85x30 c | 0.37 | 34.03 | 12.59 |
| P108A06 | Ud. | Panel direccional reflexivo 195x95 TB-1 nivel ii. | 0.43 | 82.05 | 35.28 |
| P108B02 | ud | Cono pvc normal 3,3 kg h=700mm TB-6 | 4 | 3.21 | 12.84 |
| P108A06A | Ud. | Panel direccional reflexivo 195x95 TB-9 nivel ii. | 0.27 | 86.98 | 23.48 |
| P111 | u | Remolque TB-14 | 0.07 | 7529.59 | 527.07 |
| P108B01 | ud | Baliza destellante incandescente TL-2 | 0.17 | 19.51 | 3.32 |
| P108B01A | ud | Baliza destellante incandescente TL-3 | 0.1 | 38.16 | 3.82 |
| P108B01B | ud | Baliza destellante incandescente TL-4 | 0.2 | 56.8 | 11.36 |
| P112 | u | Cascada luminosa TL-8 | 0 | 1619.98 | 0.00 |
| P108D01 | ud | Señal de cartel obras, pvc, sin soporte metálico | 0.2 | 8.07 | 1.61 |
| P108D04 | ud | Cartel uso obligatorio equipos de protección individual | 0.13 | 8.65 | 1.12 |
| P108D05 | ud | Cartel de prohibición de paso | 0.2 | 8.65 | 1.73 |
| P108A07 | Ud. | Señal informativa entre 1.00 y 2.00 m2 nivel iii | 0.33 | 172.6 | 56.96 |
| P108B03 | Ml | Cinta de balizamiento r/b. | 2.33 | 1.84 | 4.29 |
| PPPS01 | ud | PP peón señalista | 5 | 124.12 | 620.60 |
| %medaux2% | % | Medios auxiliares...(s/total) | 2 % | 1344.70 | 26.89 |
|  |  | Total |  |  | 1371.59 |

| Medición | Uds. | Parcial |
|---|---|---|
|  | 21 | 21.00 |
|  | 21 | 21.00 |
| Subtotal |  | 42.00 |
| Total |  | 42 |

**C4** d CIERRE 4 Y CIERRE PARCIAL 4 (27/12/2001)
30 d × 1384.02 (1467.06 con costes indirectos) = 44011.80
Unidad de señalización de obra y desvíos por jornada del Cierre C4 y del Cierre parcial CP4 de la GC-1 según la señalización reflejada en los planos Desvíos del tráfico de la GC-1 acordes con la Norma 8.3-IC.
Preparación, colocación, desplazamiento durante la ejecución de las obras y posterior retirada y restitución de las condiciones iniciales de la carretera.
Señalización de obra compuesta por:
-Conos de PVC
-Señalización provisional de obra reflexiva circular.
-Señalización provisional de obra reflexiva triangular.
-Paneles direccionales
-Paneles de desvío
-Luces amarillas intermitentes
-Señales informativas
-Cascadas
-Carros de iluminación

| Código | Ud | Descripción | Rendimiento | Precio | Importe |
|---|---|---|---|---|---|
| P108A09 | Ud. | Señal reflex. triangular 175 nivel ii. fondo amarillo TP-18 | 0.23 | 53.91 | 12.40 |
| P108A12 | Ud. | Señal reflex. circular 90 nivel ii. fondo amarillo TR-301 | 0.13 | 34.03 | 4.42 |
| P108A04 | Ud. | Señal reflex. circular 90 nivel ii. fondo amarillo TR-305 | 0.13 | 33.37 | 4.34 |
| P108A04CA | Ud. | Señal reflex. circular 90 nivel ii. fondo amarillo TR-500 | 0.03 | 33.37 | 1.00 |
| P108A05 | Ud. | Placa reflex. rect. 90x135 nivel ii. indicación fond TS-55/53 | 0.09 | 42.53 | 3.83 |
| P108A14 |  | Placa reflex. rect. 135x175 nivel ii. indicación fond TS-210 | 0 | 89.69 | 0.00 |
| 000001 | ud | Panel complementario de tráfico de acero galvanizado, de 85x30 c | 0.23 | 34.03 | 7.83 |
| P108A06 | Ud. | Panel direccional reflexivo 195x95 TB-1 nivel ii. | 0.6 | 82.05 | 49.23 |
| P108B02 | ud | Cono pvc normal 3,3 kg h=700mm TB-6 | 4 | 3.21 | 12.84 |
| P108A06A | Ud. | Panel direccional reflexivo 195x95 TB-9 nivel ii. | 0.4 | 86.98 | 34.79 |
| P111 | u | Remolque TB-14 | 0.07 | 7529.59 | 527.07 |
| P108B01 | ud | Baliza destellante incandescente TL-2 | 0.17 | 19.51 | 3.32 |
| P108B01A | ud | Baliza destellante incandescente TL-3 | 0.1 | 38.16 | 3.82 |
| P108B01B | ud | Baliza destellante incandescente TL-4 | 0.1 | 56.8 | 5.68 |
| P112 | u | Cascada luminosa TL-8 | 0 | 1619.98 | 0.00 |
| P108D01 | ud | Señal de cartel obras, pvc, sin soporte metálico | 0.2 | 8.07 | 1.61 |
| P108D04 | ud | Cartel uso obligatorio equipos de protección individual | 0.13 | 8.65 | 1.12 |
| P108D05 | ud | Cartel de prohibición de paso | 0.2 | 8.65 | 1.73 |
| P108A07 | Ud. | Señal informativa entre 1.00 y 2.00 m2 nivel iii | 0.33 | 172.6 | 56.96 |
| P108B03 | Ml | Cinta de balizamiento r/b. | 2.33 | 1.84 | 4.29 |
| PPPS01 | ud | PP peón señalista | 5 | 124.12 | 620.60 |
| %medaux2% | % | Medios auxiliares...(s/total) | 2 % | 1356.88 | 27.14 |
|  |  | Total |  |  | 1384.02 |

## 3 SEGURIDAD Y SALUD
Importe: 65990.09

### 3.1 SEÑALIZACIÓN DE SEGURIDAD Y SALUD
Importe: 1885.96

**D32CA0030** ud Cartel indicativo de riesgo de PVC, con soporte metálico
4 ud × 54.42 (57.69 con costes indirectos) = 230.76
Cartel indicativo de riesgo, con soporte metálico de 1,3 m de altura, (amortización = 100 %) incluso colocación, apertura de pozo, hormigón de fijación, y desmontado.

| Código | Ud | Descripción | Rendimiento | Precio | Importe |
|---|---|---|---|---|---|
| MDO002 | h | Peón ordinario (nocturnidad) | 0.2 | 17.09 | 3.42 |
| E38CA0020 | ud | Señal obligatoriedad, prohibición y peligro (material; 25/04/2014) | 1 | 2.86 | 2.86 |
| E38CA0010 | ud | Soporte metálico para señal (trípode portátil) (material; 22/04/2015) | 1 | 37.16 | 37.16 |
| A03A0010 | m³ | Hormigón en masa de fck= 10 N/mm² (material) | 0.064 | 93.1 | 5.96 |
| A06B0020 | m³ | Excavación manual en pozos. (material; 23/02/2015) | 0.064 | 78.39 | 5.02 |
|  |  | Total |  |  | 54.42 |

| Medición | Uds. | Parcial |
|---|---|---|
| Pasarela La Pardilla | 1 | 1.00 |
| Pasarela La Estrella | 1 | 1.00 |
| Pasarela Marpequeña | 1 | 1.00 |
| Pasarela El Calero | 1 | 1.00 |
| Subtotal |  | 4.00 |
| Total |  | 4 |

**D32CA0010** ud Señal de cartel obras, PVC, sin soporte metálico (22/04/2015)
4 ud × 7.91 (8.38 con costes indirectos) = 33.52
Señal de cartel de obras, de PVC, sin soporte metálico, (amortización = 100 %), incluso colocación y desmontaje.

| Código | Ud | Descripción | Rendimiento | Precio | Importe |
|---|---|---|---|---|---|
| MDO002 | h | Peón ordinario (nocturnidad) | 0.2 | 17.09 | 3.42 |
| E38CA0030 | ud | Señal cartel obras, PVC, 45x30 cm (material; 22/04/2015) | 1 | 4.49 | 4.49 |
|  |  | Total |  |  | 7.91 |

| Medición | Uds. | Parcial |
|---|---|---|
| Pasarela La Pardilla | 1 | 1.00 |
| Pasarela La Estrella | 1 | 1.00 |
| Pasarela Marpequeña | 1 | 1.00 |
| Pasarela El Calero | 1 | 1.00 |
| Subtotal |  | 4.00 |
| Total |  | 4 |

**D32CB0010** m Cinta de balizamiento bicolor (25/04/2014)
600 m × 0.96 (1.02 con costes indirectos) = 612.00
Cinta de balizamiento, bicolor (rojo y blanco), (amortización = 100 %), incluso colocación y desmontaje.

| Código | Ud | Descripción | Rendimiento | Precio | Importe |
|---|---|---|---|---|---|
| MDO002 | h | Peón ordinario (nocturnidad) | 0.05 | 17.09 | 0.85 |
| E38CB0020 | m | Cinta bicolor rojo-blanco, balizamiento (material; 25/04/2014) | 1 | 0.11 | 0.11 |
|  |  | Total |  |  | 0.96 |

| Medición | Uds. | Parcial |
|---|---|---|
| Pasarela La Pardilla | 150 | 150.00 |
| Pasarela La Estrella | 150 | 150.00 |
| Subtotal |  | 300.00 |
| Pasarela Marpequeña | 150 | 150.00 |
| Pasarela El Calero | 150 | 150.00 |
| Subtotal |  | 300.00 |
| Total |  | 600 |

**D32CC0010** ud Chaleco reflectante (25/04/2014)
24 ud × 7.13 (7.56 con costes indirectos) = 181.44
Chaleco reflectante CE s/normativa vigente.

| Código | Ud | Descripción | Rendimiento | Precio | Importe |
|---|---|---|---|---|---|
| P108A10 | ud | Chaleco reflectante (material; 25/04/2014) | 1 | 7.13 | 7.13 |
|  |  | Total |  |  | 7.13 |

| Medición | Uds. | Parcial |
|---|---|---|
| Pasarela La Pardilla | 6 | 6.00 |
| Pasarela La Estrella | 6 | 6.00 |
| Subtotal |  | 12.00 |
| Pasarela Marpequeña | 6 | 6.00 |
| Pasarela El Calero | 6 | 6.00 |
| Subtotal |  | 12.00 |
| Total |  | 24 |

**D32CB0040** ud Lámpara para señalización de obras con soporte metálico (25/04/2014)
24 ud × 32.56 (34.51 con costes indirectos) = 828.24
Lámpara para señalización de obras con soporte metálico y pilas, i/colocación y desmontaje.

| Código | Ud | Descripción | Rendimiento | Precio | Importe |
|---|---|---|---|---|---|
| MDO002 | h | Peón ordinario (nocturnidad) | 0.05 | 17.09 | 0.85 |
| E38CB0050 | ud | Lámpara intermitente p/señaliz. obras (material; 25/04/2014) | 1 | 31.71 | 31.71 |
|  |  | Total |  |  | 32.56 |

| Medición | Uds. | Parcial |
|---|---|---|
| Pasarela La Pardilla | 6 | 6.00 |
| Pasarela La Estrella | 6 | 6.00 |
| Pasarela Marpequeña | 6 | 6.00 |
| Pasarela El Calero | 6 | 6.00 |
| Subtotal |  | 24.00 |
| Total |  | 24 |

### 3.2 ACTIVIDADES (18/07/2020)
Importe: 10212.84

**SYE28B301** d Casetas con módulos prefabricados (18/07/2020)
108 d × 23.8 (25.23 con costes indirectos) = 2724.84

| Medición | Uds. | Parcial |
|---|---|---|
| Pasarela La Pardilla | 27 | 27.00 |
| Pasarela La Estrella | 27 | 27.00 |
| Pasarela Marpequeña | 27 | 27.00 |
| Pasarela El Calero | 27 | 27.00 |
| Subtotal |  | 108.00 |
| Total |  | 108 |

**SYE28B401** d Instalación provisional de electricidad (18/07/2020)
108 d × 23.8 (25.23 con costes indirectos) = 2724.84

| Medición | Uds. | Parcial |
|---|---|---|
| Pasarela La Pardilla | 27 | 27.00 |
| Pasarela La Estrella | 27 | 27.00 |
| Pasarela Marpequeña | 27 | 27.00 |
| Pasarela El Calero | 27 | 27.00 |
| Subtotal |  | 108.00 |
| Total |  | 108 |

**SYE28B501** d Instalación provisional de agua y saneamiento (18/07/2020)
44 d × 23.8 (25.23 con costes indirectos) = 1110.12

| Medición | Uds. | Parcial |
|---|---|---|
| Pasarela La Pardilla | 11 | 11.00 |
| Pasarela La Estrella | 11 | 11.00 |
| Pasarela Marpequeña | 11 | 11.00 |
| Pasarela El Calero | 11 | 11.00 |
| Subtotal |  | 44.00 |
| Total |  | 44 |

**SAE02A101** d Despeje y desbroce del terreno (18/07/2020)
44 d × 2.38 (2.52 con costes indirectos) = 110.88

| Medición | Uds. | Parcial |
|---|---|---|
| Pasarela La Pardilla | 11 | 11.00 |
| Pasarela La Estrella | 11 | 11.00 |
| Pasarela Marpequeña | 11 | 11.00 |
| Pasarela El Calero | 11 | 11.00 |
| Subtotal |  | 44.00 |
| Total |  | 44 |

**SAE02C101** d Explanación de tierras (18/07/2020)
44 d × 2.38 (2.52 con costes indirectos) = 110.88

| Medición | Uds. | Parcial |
|---|---|---|
| Pasarela La Pardilla | 11 | 11.00 |
| Pasarela La Estrella | 11 | 11.00 |
| Pasarela Marpequeña | 11 | 11.00 |
| Pasarela El Calero | 11 | 11.00 |
| Subtotal |  | 44.00 |
| Total |  | 44 |

**SAE03O001** d Saneamiento (18/07/2020)
68 d × 23.8 (25.23 con costes indirectos) = 1715.64

| Medición | Uds. | Parcial |
|---|---|---|
| Pasarela La Pardilla | 17 | 17.00 |
| Pasarela La Estrella | 17 | 17.00 |
| Pasarela Marpequeña | 17 | 17.00 |
| Pasarela El Calero | 17 | 17.00 |
| Subtotal |  | 68.00 |
| Total |  | 68 |

**SAE15D001** d Montaje de barandillas y protecciones (18/07/2020)
68 d × 23.8 (25.23 con costes indirectos) = 1715.64

| Medición | Uds. | Parcial |
|---|---|---|
| Pasarela La Pardilla | 17 | 17.00 |
| Pasarela La Estrella | 17 | 17.00 |
| Pasarela Marpequeña | 17 | 17.00 |
| Pasarela El Calero | 17 | 17.00 |
| Subtotal |  | 68.00 |
| Total |  | 68 |

### 3.3 PROTECCIONES COLECTIVAS
Importe: 23774.12

**E28PB020** m. Barandilla guardacuerpos y tubos
1000 m. × 8.36 (8.86 con costes indirectos) = 8860.00
Barandilla de protección de perímetros de forjados, compuesta por guardacuerpos metálico cada 2,5 m. (amortizable en 8 usos), fijado por apriete al forjado, pasamanos y travesaño intermedio formado por tubo 50 mm. (amortizable en 10 usos), pintado en amarillo y negro, y rodapié de 15x5 cm. (amortizable en 3 usos), para aberturas corridas, incluso colocación y desmontaje. s/ R.D. 486/97.

| Código | Ud | Descripción | Rendimiento | Precio | Importe |
|---|---|---|---|---|---|
| MDO005 | h | Oficial 1ª (nocturnidad) | 0.15 | 18.06 | 2.71 |
| MDO002 | h | Peón ordinario (nocturnidad) | 0.15 | 17.09 | 2.56 |
| P31CB020 | ud | Guardacuerpos metálico (material) | 0.065 | 16.03 | 1.04 |
| P31CB210 | m. | Pasamanos tubo D=50 mm. (material) | 0.24 | 5.5 | 1.32 |
| P31CB040 | m3 | Tabla madera pino 15x5 cm. (material) | 0.003 | 243.95 | 0.73 |
|  |  | Total |  |  | 8.36 |

| Medición | Uds. | Parcial |
|---|---|---|
| Pasarela La Pardilla | 250 | 250.00 |
| Pasarela La Estrella | 250 | 250.00 |
| Pasarela Marpequeña | 250 | 250.00 |
| Pasarela El Calero | 250 | 250.00 |
| Subtotal |  | 1000.00 |
| Total |  | 1000 |

**E28PB180** ud Valla contención de peatones
60 ud × 16.15 (17.12 con costes indirectos) = 1027.20
Valla de contención de peatones, metálica, prolongable de 2,50 m. de largo y 1 m. de altura, color amarillo, amortizable en 5 usos, incluso colocación y desmontaje. s/ R.D. 486/97.

| Código | Ud | Descripción | Rendimiento | Precio | Importe |
|---|---|---|---|---|---|
| MDO002 | h | Peón ordinario (nocturnidad) | 0.1 | 17.09 | 1.71 |
| P31CB050 | ud | Valla contenc. peatones 2,5x1 m. (material) | 0.2 | 72.21 | 14.44 |
|  |  | Total |  |  | 16.15 |

| Medición | Uds. | Parcial |
|---|---|---|
| Pasarela La Pardilla | 15 | 15.00 |
| Pasarela La Estrella | 15 | 15.00 |
| Pasarela Marpequeña | 15 | 15.00 |
| Pasarela El Calero | 15 | 15.00 |
| Subtotal |  | 60.00 |
| Total |  | 60 |

**E28PE010** ud Lámpara portatil mano
8 ud × 4.37 (4.63 con costes indirectos) = 37.04
Lámpara portátil de mano, con cesto protector y mango aislante, (amortizable en 3 usos). s/ R.D. 486/97.

| Código | Ud | Descripción | Rendimiento | Precio | Importe |
|---|---|---|---|---|---|
| P31CE010 | ud | Lámpara portáil mano (material) | 0.333 | 13.11 | 4.37 |
|  |  | Total |  |  | 4.37 |

| Medición | Uds. | Parcial |
|---|---|---|
| Pasarela La Pardilla | 2 | 2.00 |
| Pasarela La Estrella | 2 | 2.00 |
| Pasarela Marpequeña | 2 | 2.00 |
| Pasarela El Calero | 2 | 2.00 |
| Subtotal |  | 8.00 |
| Total |  | 8 |

**E28PE020** ud Toma de tierra r80 oh;r=100 oh.M
8 ud × 125.68 (133.22 con costes indirectos) = 1065.76
Toma de tierra para una resistencia de tierra R</=80 Ohmios y una resistividad R=100 Oh.m. formada por arqueta de ladrillo macizo de 38x38x30 cm., tapa de hormigón armado, tubo de PVC de D=75 mm., electrodo de acero cobrizado 14,3 mm. y 100 cm., de profundidad hincado en el terreno, línea de t.t. de cobre desnudo de 35 mm2., con abrazadera a la pica, instalado. MI BT 039.

| Código | Ud | Descripción | Rendimiento | Precio | Importe |
|---|---|---|---|---|---|
| MDO005 | h | Oficial 1ª (nocturnidad) | 1.5 | 18.06 | 27.09 |
| MDO001 | h | Ayudante (nocturnidad) | 0.75 | 17.85 | 13.39 |
| MDO002 | h | Peón ordinario (nocturnidad) | 0.5 | 17.09 | 8.55 |
| MDO008 | h. | Oficial 1ª electricista (nocturnidad) (mano de obra) | 0.75 | 17.85 | 13.39 |
| MDO009 | h. | Oficial 2ª electricista (nocturnidad) (mano de obra) | 0.75 | 16.7 | 12.53 |
| P01LT020 | mud | Ladrillo perfora. tosco 25x12x7 (material) | 0.045 | 71.52 | 3.22 |
| A02A080 | m3 | MORTERO CEMENTO 1/6 M-40 (material) | 0.02 | 79.05 | 1.58 |
| A02A050 | m3 | MORTERO CEMENTO 1/3 M-160 (material) | 0.015 | 98.25 | 1.47 |
| P02EAT020 | ud | Tapa cuadrada HA e=6cm 50x50cm (material; 12/02/2004) | 1 | 17.79 | 17.79 |
| P17VP040 | ud | Codo M-H PVC evacuación j.peg. 75 mm. (material) | 0.5 | 2.61 | 1.31 |
| P31CE040 | m. | Pica cobre p/toma tierra 14,3 (material) | 1 | 6.37 | 6.37 |
| P31CE020 | m. | Cable cobre desnudo D=35 mm. (material) | 3 | 3.69 | 11.07 |
| P31CE050 | ud | Grapa para pica (material) | 1 | 1.67 | 1.67 |
| P15EC020 | ud | Puente de prueba (material) | 1 | 6.25 | 6.25 |
|  |  | Total |  |  | 125.68 |

| Medición | Uds. | Parcial |
|---|---|---|
| Pasarela La Pardilla | 2 | 2.00 |
| Pasarela La Estrella | 2 | 2.00 |
| Pasarela Marpequeña | 2 | 2.00 |
| Pasarela El Calero | 2 | 2.00 |
| Subtotal |  | 8.00 |
| Total |  | 8 |

**E28PE080** ud Cuadro general obra pmáx= 80 kw.
4 ud × 505.75 (536.1 con costes indirectos) = 2144.40
Cuadro general de mandos y protección de obra para una potencia máxima de 80 kW. compuesto por armario metálico con revestimiento de poliéster, de 90x80 cm., índice de protección IP 559, con cerradura, interruptor automático magnetotérmico de 4x160 A., relé diferencial reg. 0-1 A., 0-1 s., transformador toroidal sensibilidad 0,3 A., un interruptor automático magnetotérmico de 4x80 A., y 6 interruptores automáticos magnetotérmicos de 4x25 A., incluyendo cableado, rótulos de identificación de circuitos, bornes de salida y p.p. de conexión a tierra, para una resistencia no superior de 80 Ohmios, instalado, (amortizable en 4 obras). s/ R.D. 486/97.

| Código | Ud | Descripción | Rendimiento | Precio | Importe |
|---|---|---|---|---|---|
| P31CE110 | ud | Cuadro general obra pmáx. 80 kW. (material) | 0.25 | 2023 | 505.75 |
|  |  | Total |  |  | 505.75 |

| Medición | Uds. | Parcial |
|---|---|---|
| Pasarela La Pardilla | 1 | 1.00 |
| Pasarela La Estrella | 1 | 1.00 |
| Pasarela Marpequeña | 1 | 1.00 |
| Pasarela El Calero | 1 | 1.00 |
| Subtotal |  | 4.00 |
| Total |  | 4 |

**E28PE120** ud Cuadro secundario obra pmáx.20kw
8 ud × 191 (202.46 con costes indirectos) = 1619.68
Cuadro secundario de obra para una potencia máxima de 20 kW. compuesto por armario metálico con revestimiento de poliéster, de 90x60 cm., índice de protección IP 559, con cerradura, interruptor automático magnetotérmico de 4x40 A., un interruptor automático diferencial de 4x40 A. 300 mA., dos interruptores automáticos magnetotérmicos de 4x30 A., dos de 2x25 A. y dos de 2x16 A., dos bases de enchufe IP 447 de 400 V. 32 A. 3p+T., dos de 230 V. 32 A. 2p+T., y dos de 230 V. 16 A. 2p+T., incluyendo cableado, rótulos de identificación de circuitos, bornes de salida y p.p. de conexión a tierra, para una resistencia no superior de 80 Ohmios, instalado, (amortizable en 4 obras). s/ R.D. 486/97.

| Código | Ud | Descripción | Rendimiento | Precio | Importe |
|---|---|---|---|---|---|
| P31CE150 | ud | Cuadro secundario obra pmáx.20kW (material) | 0.25 | 763.98 | 191.00 |
|  |  | Total |  |  | 191 |

| Medición | Uds. | Parcial |
|---|---|---|
| Pasarela La Pardilla | 2 | 2.00 |
| Pasarela La Estrella | 2 | 2.00 |
| Pasarela Marpequeña | 2 | 2.00 |
| Pasarela El Calero | 2 | 2.00 |
| Subtotal |  | 8.00 |
| Total |  | 8 |

**E28PF020** ud Extintor polvo abc 9 kg. pr.Inc. (16/06/2020)
20 ud × 51.06 (54.12 con costes indirectos) = 1082.40
Extintor de polvo químico ABC polivalente antibrasa de eficacia 34A/144B, de 9 kg. de agente extintor, con soporte, manómetro comprobable y manguera con difusor, según norma EN-3:1996. Medida la unidad instalada. s/ R.D. 486/97.

| Código | Ud | Descripción | Rendimiento | Precio | Importe |
|---|---|---|---|---|---|
| MDO002 | h | Peón ordinario (nocturnidad) | 0.1 | 17.09 | 1.71 |
| P31CI020 | ud | Extintor polvo ABC 9 kg. 34A/144B (material; 18/07/2020) | 1 | 49.35 | 49.35 |
|  |  | Total |  |  | 51.06 |

| Medición | Uds. | Parcial |
|---|---|---|
| Pasarela La Pardilla | 5 | 5.00 |
| Pasarela La Estrella | 5 | 5.00 |
| Pasarela Marpequeña | 5 | 5.00 |
| Pasarela El Calero | 5 | 5.00 |
| Subtotal |  | 20.00 |
| Total |  | 20 |

**E38BA0100** ud Malla protección 6 x 10 m, Würth (18/07/2020)
48 ud × 122.81 (130.18 con costes indirectos) = 6248.64
Malla protección de fachada 6 x 10 m, Würth

| Medición | Uds. | Parcial |
|---|---|---|
| Pasarela La Pardilla | 12 | 12.00 |
| Pasarela La Estrella | 12 | 12.00 |
| Pasarela Marpequeña | 12 | 12.00 |
| Pasarela El Calero | 12 | 12.00 |
| Subtotal |  | 48.00 |
| Total |  | 48 |

**E28PF030** ud Extintor co2 5 kg. acero
20 ud × 79.67 (84.45 con costes indirectos) = 1689.00
Extintor de nieve carbónica CO2, de eficacia 89B, con 5 kg. de agente extintor, construido en acero, con soporte y boquilla con difusor, según norma EN-3:1996. Medida la unidad instalada. s/ R.D. 486/97.

| Código | Ud | Descripción | Rendimiento | Precio | Importe |
|---|---|---|---|---|---|
| MDO002 | h | Peón ordinario (nocturnidad) | 0.1 | 17.09 | 1.71 |
| P31CI030 | ud | Extintor CO2 5 kg. acero. 89B (material) | 1 | 77.96 | 77.96 |
|  |  | Total |  |  | 79.67 |

| Medición | Uds. | Parcial |
|---|---|---|
| Pasarela La Pardilla | 5 | 5.00 |
| Pasarela La Estrella | 5 | 5.00 |
| Pasarela Marpequeña | 5 | 5.00 |
| Pasarela El Calero | 5 | 5.00 |
| Subtotal |  | 20.00 |
| Total |  | 20 |

### 3.4 PROTECCIONES INDIVIDUALES
Importe: 16203.52

**E28RA010** ud Casco de seguridad
80 ud × 2.56 (2.71 con costes indirectos) = 216.80
Casco de seguridad con arnés de adaptación. Certificado CE. s/ R.D. 773/97 y R.D. 1407/92.

| Código | Ud | Descripción | Rendimiento | Precio | Importe |
|---|---|---|---|---|---|
| P31IA010 | ud | Casco seguridad (material) | 1 | 2.56 | 2.56 |
|  |  | Total |  |  | 2.56 |

| Medición | Uds. | Parcial |
|---|---|---|
| Pasarela La Pardilla | 20 | 20.00 |
| Pasarela La Estrella | 20 | 20.00 |
| Pasarela Marpequeña | 20 | 20.00 |
| Pasarela El Calero | 20 | 20.00 |
| Subtotal |  | 80.00 |
| Total |  | 80 |

**E28RA055** ud Pantalla soldadura oxiacetilénica
24 ud × 2.18 (2.31 con costes indirectos) = 55.44
Pantalla de seguridad para soldadura oxiacetilénica, abatible con fijación en cabeza, (amortizable en 5 usos). Certificado CE. s/ R.D. 773/97 y R.D. 1407/92.

| Código | Ud | Descripción | Rendimiento | Precio | Importe |
|---|---|---|---|---|---|
| P31IA115 | ud | Pantalla soldar oxiacetilénica (material) | 0.2 | 10.89 | 2.18 |
|  |  | Total |  |  | 2.18 |

| Medición | Uds. | Parcial |
|---|---|---|
| Pasarela La Pardilla | 6 | 6.00 |
| Pasarela La Estrella | 6 | 6.00 |
| Pasarela Marpequeña | 6 | 6.00 |
| Pasarela El Calero | 6 | 6.00 |
| Subtotal |  | 24.00 |
| Total |  | 24 |

**E28RA060** ud Pantalla contra partículas
24 ud × 1.36 (1.44 con costes indirectos) = 34.56
Pantalla para protección contra partículas, con sujeción en cabeza, (amortizable en 5 usos). Certificado CE. s/ R.D. 773/97 y R.D. 1407/92.

| Código | Ud | Descripción | Rendimiento | Precio | Importe |
|---|---|---|---|---|---|
| P31IA110 | ud | Pantalla protección c.partículas (material) | 0.2 | 6.78 | 1.36 |
|  |  | Total |  |  | 1.36 |

| Medición | Uds. | Parcial |
|---|---|---|
| Pasarela La Pardilla | 6 | 6.00 |
| Pasarela La Estrella | 6 | 6.00 |
| Pasarela Marpequeña | 6 | 6.00 |
| Pasarela El Calero | 6 | 6.00 |
| Subtotal |  | 24.00 |
| Total |  | 24 |

**E28RA070** ud Gafas contra impactos
24 ud × 3.51 (3.72 con costes indirectos) = 89.28
Gafas protectoras contra impactos, incoloras, (amortizables en 3 usos). Certificado CE. s/ R.D. 773/97 y R.D. 1407/92.

| Código | Ud | Descripción | Rendimiento | Precio | Importe |
|---|---|---|---|---|---|
| P31IA120 | ud | Gafas protectoras (material) | 0.333 | 10.54 | 3.51 |
|  |  | Total |  |  | 3.51 |

| Medición | Uds. | Parcial |
|---|---|---|
| Pasarela La Pardilla | 6 | 6.00 |
| Pasarela La Estrella | 6 | 6.00 |
| Pasarela Marpequeña | 6 | 6.00 |
| Pasarela El Calero | 6 | 6.00 |
| Subtotal |  | 24.00 |
| Total |  | 24 |

**E28RA090** ud Gafas antipolvo
28 ud × 0.89 (0.94 con costes indirectos) = 26.32
Gafas antipolvo antiempañables, panorámicas, (amortizables en 3 usos). Certificado CE. s/ R.D. 773/97 y R.D. 1407/92.

| Código | Ud | Descripción | Rendimiento | Precio | Importe |
|---|---|---|---|---|---|
| P31IA140 | ud | Gafas antipolvo (material) | 0.333 | 2.68 | 0.89 |
|  |  | Total |  |  | 0.89 |

| Medición | Uds. | Parcial |
|---|---|---|
| Pasarela La Pardilla | 7 | 7.00 |
| Pasarela La Estrella | 7 | 7.00 |
| Pasarela Marpequeña | 7 | 7.00 |
| Pasarela El Calero | 7 | 7.00 |
| Subtotal |  | 28.00 |
| Total |  | 28 |

**E28RA100** ud Semi máscara antipolvo 1 filtro
28 ud × 9.11 (9.66 con costes indirectos) = 270.48
Semi-mascarilla antipolvo un filtro, (amortizable en 3 usos). Certificado CE. s/ R.D. 773/97 y R.D. 1407/92.

| Código | Ud | Descripción | Rendimiento | Precio | Importe |
|---|---|---|---|---|---|
| P31IA150 | ud | Semi-mascarilla 1 filtro (material) | 0.333 | 27.37 | 9.11 |
|  |  | Total |  |  | 9.11 |

| Medición | Uds. | Parcial |
|---|---|---|
| Pasarela La Pardilla | 7 | 7.00 |
| Pasarela La Estrella | 7 | 7.00 |
| Pasarela Marpequeña | 7 | 7.00 |
| Pasarela El Calero | 7 | 7.00 |
| Subtotal |  | 28.00 |
| Total |  | 28 |

**E28RA120** ud Cascos protectores auditivos
80 ud × 3.92 (4.16 con costes indirectos) = 332.80
Protectores auditivos con arnés a la nuca, (amortizables en 3 usos). Certificado CE. s/ R.D. 773/97 y R.D. 1407/92.

| Código | Ud | Descripción | Rendimiento | Precio | Importe |
|---|---|---|---|---|---|
| P31IA200 | ud | Cascos protectores auditivos (material) | 0.333 | 11.78 | 3.92 |
|  |  | Total |  |  | 3.92 |

| Medición | Uds. | Parcial |
|---|---|---|
| Pasarela La Pardilla | 20 | 20.00 |
| Pasarela La Estrella | 20 | 20.00 |
| Pasarela Marpequeña | 20 | 20.00 |
| Pasarela El Calero | 20 | 20.00 |
| Subtotal |  | 80.00 |
| Total |  | 80 |

**E28RC030** ud Cinturón portaherramientas
28 ud × 6.84 (7.25 con costes indirectos) = 203.00
Cinturón portaherramientas, (amortizable en 4 usos). Certificado CE. s/ R.D. 773/97 y R.D. 1407/92.

| Código | Ud | Descripción | Rendimiento | Precio | Importe |
|---|---|---|---|---|---|
| P31IC060 | ud | Cinturón portaherramientas (material) | 0.25 | 27.37 | 6.84 |
|  |  | Total |  |  | 6.84 |

| Medición | Uds. | Parcial |
|---|---|---|
| Pasarela La Pardilla | 7 | 7.00 |
| Pasarela La Estrella | 7 | 7.00 |
| Pasarela Marpequeña | 7 | 7.00 |
| Pasarela El Calero | 7 | 7.00 |
| Subtotal |  | 28.00 |
| Total |  | 28 |

**E28RC070** ud Mono de trabajo poliester-algodón
48 ud × 18.8 (19.93 con costes indirectos) = 956.64
Mono de trabajo de una pieza de poliéster-algodón (amortizable en un uso). Certificado CE. s/ R.D. 773/97 y R.D. 1407/92.

| Código | Ud | Descripción | Rendimiento | Precio | Importe |
|---|---|---|---|---|---|
| P31IC098 | ud | Mono de trabajo poliéster-algod. (material) | 1 | 18.8 | 18.80 |
|  |  | Total |  |  | 18.8 |

| Medición | Uds. | Parcial |
|---|---|---|
| Pasarela La Pardilla | 12 | 12.00 |
| Pasarela La Estrella | 12 | 12.00 |
| Pasarela Marpequeña | 12 | 12.00 |
| Pasarela El Calero | 12 | 12.00 |
| Subtotal |  | 48.00 |
| Total |  | 48 |

**E28RC125** ud Parka para el frío
48 ud × 12.48 (13.23 con costes indirectos) = 635.04
Parka de abrigo para el frío, (amortizable en 3 usos). Certificado CE. s/ R.D. 773/97 y R.D. 1407/92.

| Código | Ud | Descripción | Rendimiento | Precio | Importe |
|---|---|---|---|---|---|
| P31IC115 | ud | Parka para frío (material) | 0.333 | 37.49 | 12.48 |
|  |  | Total |  |  | 12.48 |

| Medición | Uds. | Parcial |
|---|---|---|
| Pasarela La Pardilla | 12 | 12.00 |
| Pasarela La Estrella | 12 | 12.00 |
| Pasarela Marpequeña | 12 | 12.00 |
| Pasarela El Calero | 12 | 12.00 |
| Subtotal |  | 48.00 |
| Total |  | 48 |

**E28RSB040** ud Cinturón de sujección y retención (12/02/2004)
48 ud × 13.98 (14.82 con costes indirectos) = 711.36
Cinturón de sujeción con enganche dorsal, fabricado en algodón anti-sudoración con bandas de poliéster, hebillas ligeras de aluminio y argollas de acero inoxidable, amortizable en 4 obras. Certificado CE EN 358. s/ R.D. 773/97 y R.D. 1407/92.

| Código | Ud | Descripción | Rendimiento | Precio | Importe |
|---|---|---|---|---|---|
| P31IS130 | ud | Cinturón de sujección y retención (material; 12/02/2004) | 0.25 | 55.93 | 13.98 |
|  |  | Total |  |  | 13.98 |

| Medición | Uds. | Parcial |
|---|---|---|
| Pasarela La Pardilla | 12 | 12.00 |
| Pasarela La Estrella | 12 | 12.00 |
| Pasarela Marpequeña | 12 | 12.00 |
| Pasarela El Calero | 12 | 12.00 |
| Subtotal |  | 48.00 |
| Total |  | 48 |

**E28RC140** ud Mandil cuero para soldador
12 ud × 4.68 (4.96 con costes indirectos) = 59.52
Mandil de cuero para soldador, (amortizable en 3 usos). Certificado CE. s/ R.D. 773/97 y R.D. 1407/92.

| Código | Ud | Descripción | Rendimiento | Precio | Importe |
|---|---|---|---|---|---|
| P31IC130 | ud | Mandil cuero para soldador (material) | 0.333 | 14.04 | 4.68 |
|  |  | Total |  |  | 4.68 |

| Medición | Uds. | Parcial |
|---|---|---|
| Pasarela La Pardilla | 3 | 3.00 |
| Pasarela La Estrella | 3 | 3.00 |
| Pasarela Marpequeña | 3 | 3.00 |
| Pasarela El Calero | 3 | 3.00 |
| Subtotal |  | 12.00 |
| Total |  | 12 |

**E28EV080** ud Chaleco de obras reflectante
48 ud × 2.84 (3.01 con costes indirectos) = 144.48
Chaleco de obras con bandas reflectante. Amortizable en 5 usos. Certificado CE. s/ R.D. 773/97.

| Código | Ud | Descripción | Rendimiento | Precio | Importe |
|---|---|---|---|---|---|
| P31SS080 | ud | Chaleco de obras reflectante. (material) | 0.2 | 14.22 | 2.84 |
|  |  | Total |  |  | 2.84 |

| Medición | Uds. | Parcial |
|---|---|---|
| Pasarela La Pardilla | 12 | 12.00 |
| Pasarela La Estrella | 12 | 12.00 |
| Pasarela Marpequeña | 12 | 12.00 |
| Pasarela El Calero | 12 | 12.00 |
| Subtotal |  | 48.00 |
| Total |  | 48 |

**E28RM020** ud Par guantes de lona reforzados (12/02/2004)
120 ud × 3.93 (4.17 con costes indirectos) = 500.40
Par guantes de lona reforzados. Certificado CE. s/ R.D. 773/97 y R.D. 1407/92.

| Código | Ud | Descripción | Rendimiento | Precio | Importe |
|---|---|---|---|---|---|
| P31IM006 | ud | Par guantes lona reforzados (material; 12/02/2004) | 1 | 3.93 | 3.93 |
|  |  | Total |  |  | 3.93 |

| Medición | Uds. | Parcial |
|---|---|---|
| Pasarela La Pardilla | 30 | 30.00 |
| Pasarela La Estrella | 30 | 30.00 |
| Pasarela Marpequeña | 30 | 30.00 |
| Pasarela El Calero | 30 | 30.00 |
| Subtotal |  | 120.00 |
| Total |  | 120 |

**E28RM050** ud Par guantes de neopreno
8 ud × 2.98 (3.16 con costes indirectos) = 25.28
Par de guantes de neopreno. Certificado CE. s/ R.D. 773/97 y R.D. 1407/92.

| Código | Ud | Descripción | Rendimiento | Precio | Importe |
|---|---|---|---|---|---|
| P31IM020 | ud | Par guantes de neopreno (material) | 1 | 2.98 | 2.98 |
|  |  | Total |  |  | 2.98 |

| Medición | Uds. | Parcial |
|---|---|---|
| Pasarela La Pardilla | 2 | 2.00 |
| Pasarela La Estrella | 2 | 2.00 |
| Pasarela Marpequeña | 2 | 2.00 |
| Pasarela El Calero | 2 | 2.00 |
| Subtotal |  | 8.00 |
| Total |  | 8 |

**E28RM070** ud Par guantes uso general serraje
8 ud × 1.73 (1.83 con costes indirectos) = 14.64
Par de guantes de uso general de lona y serraje. Certificado CE. s/ R.D. 773/97 y R.D. 1407/92.

| Código | Ud | Descripción | Rendimiento | Precio | Importe |
|---|---|---|---|---|---|
| P31IM030 | ud | Par guantes uso general serraje (material) | 1 | 1.73 | 1.73 |
|  |  | Total |  |  | 1.73 |

| Medición | Uds. | Parcial |
|---|---|---|
| Pasarela La Pardilla | 2 | 2.00 |
| Pasarela La Estrella | 2 | 2.00 |
| Pasarela Marpequeña | 2 | 2.00 |
| Pasarela El Calero | 2 | 2.00 |
| Subtotal |  | 8.00 |
| Total |  | 8 |

**E28RM120** ud Par guantes aislantes 1000 v.
28 ud × 15.85 (16.8 con costes indirectos) = 470.40
Par de guantes aislantes para protección de contacto eléctrico en tensión de hasta 10.000 V, (amortizables en 3 usos). Certificado CE. s/ R.D. 773/97 y R.D. 1407/92.

| Código | Ud | Descripción | Rendimiento | Precio | Importe |
|---|---|---|---|---|---|
| P31IM060 | ud | Par guantes aislam. 10.000 V. (material) | 0.333 | 47.6 | 15.85 |
|  |  | Total |  |  | 15.85 |

| Medición | Uds. | Parcial |
|---|---|---|
| Pasarela La Pardilla | 7 | 7.00 |
| Pasarela La Estrella | 7 | 7.00 |
| Pasarela Marpequeña | 7 | 7.00 |
| Pasarela El Calero | 7 | 7.00 |
| Subtotal |  | 28.00 |
| Total |  | 28 |

**E28RM150** ud Par guantes resist. a temper.
8 ud × 8.33 (8.83 con costes indirectos) = 70.64
Par de guantes resistentes a altas temperaturas. (amortizable en 2 usos). Certificado CE. s/ R.D. 773/97 y R.D. 1407/92.

| Código | Ud | Descripción | Rendimiento | Precio | Importe |
|---|---|---|---|---|---|
| P31IM090 | ud | Par guantes resist.a.tempera. (material) | 0.5 | 16.66 | 8.33 |
|  |  | Total |  |  | 8.33 |

| Medición | Uds. | Parcial |
|---|---|---|
| Pasarela La Pardilla | 2 | 2.00 |
| Pasarela La Estrella | 2 | 2.00 |
| Pasarela Marpequeña | 2 | 2.00 |
| Pasarela El Calero | 2 | 2.00 |
| Subtotal |  | 8.00 |
| Total |  | 8 |

**E28RP070** ud Par de botas de seguridad (12/02/2004)
60 ud × 11.69 (12.39 con costes indirectos) = 743.40
Par de botas de seguridad con plantilla y puntera de acero, (amortizables en 3 usos). Certificado CE. s/ R.D. 773/97 y R.D. 1407/92.

| Código | Ud | Descripción | Rendimiento | Precio | Importe |
|---|---|---|---|---|---|
| P31IP025 | ud | Par botas de seguridad (material; 12/02/2004) | 0.333 | 35.11 | 11.69 |
|  |  | Total |  |  | 11.69 |

| Medición | Uds. | Parcial |
|---|---|---|
| Pasarela La Pardilla | 15 | 15.00 |
| Pasarela La Estrella | 15 | 15.00 |
| Pasarela Marpequeña | 15 | 15.00 |
| Pasarela El Calero | 15 | 15.00 |
| Subtotal |  | 60.00 |
| Total |  | 60 |

**E28RP080** ud Par de botas aislantes
24 ud × 15.14 (16.05 con costes indirectos) = 385.20
Par de botas aislantes para electricista hasta 5.000 V. de tensión, (amortizables en 3 usos). Certificado CE. s/ R.D. 773/97 y R.D. 1407/92.

| Código | Ud | Descripción | Rendimiento | Precio | Importe |
|---|---|---|---|---|---|
| P31IP030 | ud | Par botas aislantes 5.000 V. (material) | 0.333 | 45.46 | 15.14 |
|  |  | Total |  |  | 15.14 |

| Medición | Uds. | Parcial |
|---|---|---|
| Pasarela La Pardilla | 6 | 6.00 |
| Pasarela La Estrella | 6 | 6.00 |
| Pasarela Marpequeña | 6 | 6.00 |
| Pasarela El Calero | 6 | 6.00 |
| Subtotal |  | 24.00 |
| Total |  | 24 |

**E28RP090** ud Par de polainas soldadura
24 ud × 2.73 (2.89 con costes indirectos) = 69.36
Par de polainas para soldador, (amortizables en 3 usos). Certificado CE. s/ R.D. 773/97 y R.D. 1407/92.

| Código | Ud | Descripción | Rendimiento | Precio | Importe |
|---|---|---|---|---|---|
| P31IP050 | ud | Par polainas para soldador (material) | 0.333 | 8.21 | 2.73 |
|  |  | Total |  |  | 2.73 |

| Medición | Uds. | Parcial |
|---|---|---|
| Pasarela La Pardilla | 6 | 6.00 |
| Pasarela La Estrella | 6 | 6.00 |
| Pasarela Marpequeña | 6 | 6.00 |
| Pasarela El Calero | 6 | 6.00 |
| Subtotal |  | 24.00 |
| Total |  | 24 |

**E38AE0100** ud Arnés anticaídas top 3, Würth (16/11/2011)
24 ud × 210.51 (223.14 con costes indirectos) = 5355.36
Arnés anticaídas top 3, con marcado CE, Würth

| Medición | Uds. | Parcial |
|---|---|---|
| Pasarela La Pardilla | 6 | 6.00 |
| Pasarela La Estrella | 6 | 6.00 |
| Pasarela Marpequeña | 6 | 6.00 |
| Pasarela El Calero | 6 | 6.00 |
| Subtotal |  | 24.00 |
| Total |  | 24 |

**E28RSA040** ud Arnés amarre dorsal/torsal c/doble reg. (12/02/2004)
24 ud × 1.07 (1.13 con costes indirectos) = 27.12
Arnés de seguridad con amarre dorsal y torsal doble regulación, fabricado con cinta de nylon de 45 mm. y elementos metálicos de acero inoxidable, amortizable en 5 obras. Certificado CE Norma EN 361. s/ R.D. 773/97 y R.D. 1407/92.

| Código | Ud | Descripción | Rendimiento | Precio | Importe |
|---|---|---|---|---|---|
| P31IS040 | ud | Arnés am. dorsal y torsal doble regul. (material; 12/02/2004) | 0.02 | 53.55 | 1.07 |
|  |  | Total |  |  | 1.07 |

| Medición | Uds. | Parcial |
|---|---|---|
| Pasarela La Pardilla | 6 | 6.00 |
| Pasarela La Estrella | 6 | 6.00 |
| Pasarela Marpequeña | 6 | 6.00 |
| Pasarela El Calero | 6 | 6.00 |
| Subtotal |  | 24.00 |
| Total |  | 24 |

**E28RSD060** ud Cuerda doble 2 m. mosq+gancho (12/02/2004)
120 ud × 37.78 (40.05 con costes indirectos) = 4806.00
Eslinga anticaída con absorbedor de energía compuesta por doble cuerda drisse de 11 mm. de diámetro y 1,5 m. de longitud con dos mosquetones de 17 mm. de apertura y un gancho de 60 mm. de apertura, amortizable en 4 usos. Certificado CE EN 355. s/ R.D. 773/97 y R.D. 1407/92.

| Código | Ud | Descripción | Rendimiento | Precio | Importe |
|---|---|---|---|---|---|
| P31IS310 | ud | Cuerda doble. 1,5m. 1-17mm-60mm (material; 12/02/2004) | 0.25 | 151.13 | 37.78 |
|  |  | Total |  |  | 37.78 |

| Medición | Uds. | Parcial |
|---|---|---|
| Pasarela La Pardilla | 30 | 30.00 |
| Pasarela La Estrella | 30 | 30.00 |
| Pasarela Marpequeña | 30 | 30.00 |
| Pasarela El Calero | 30 | 30.00 |
| Subtotal |  | 120.00 |
| Total |  | 120 |

### 3.5 INSTALACIONES DE HIGIENE Y BIENESTAR
Importe: 8961.76

**E28BA020** m. Acometida eléct. caseta 4x6 mm2
40 m. × 7.65 (8.11 con costes indirectos) = 324.40
Acometida provisional de electricidad a caseta de obra, desde el cuadro general formada por manguera flexible de 4x6 mm2. de tensión nominal 750 V., incorporando conductor de tierra color verde y amarillo, fijada sobre apoyos intermedios cada 2,50 m. instalada.

| Código | Ud | Descripción | Rendimiento | Precio | Importe |
|---|---|---|---|---|---|
| MDO008 | h. | Oficial 1ª electricista (nocturnidad) | 0.1 | 17.85 | 1.79 |
| P31CE035 | m. | Manguera flex. 750 V. 4x6 mm2. (material) | 1.1 | 5.33 | 5.86 |
|  |  | Total |  |  | 7.65 |

| Medición | Uds. | Largo | Parcial |
|---|---|---|---|
| Pasarela La Pardilla | 1 | 10 | 10.00 |
| Pasarela La Estrella | 1 | 10 | 10.00 |
| Pasarela Marpequeña | 1 | 10 | 10.00 |
| Pasarela El Calero | 1 | 10 | 10.00 |
| Subtotal |  |  | 40.00 |
| Total |  |  | 40 |

**E28BA030** ud Acometida prov.Fontanería 25 mm.
4 ud × 105.79 (112.14 con costes indirectos) = 448.56
Acometida provisional de fontanería para obra de la red general municipal de agua potable hasta una longitud máxima de 8 m., realizada con tubo de polietileno de 25 mm. de diámetro, de alta densidad y para 10 atmósferas de presión máxima con collarín de toma de fundición, p.p. de piezas especiales de polietileno y tapón roscado, incluso derechos y permisos para la conexión, terminada y funcionando, y sin incluir la rotura del pavimento.

| Código | Ud | Descripción | Rendimiento | Precio | Importe |
|---|---|---|---|---|---|
| P31BA020 | ud | Acometida prov. fonta.a caseta (material) | 1 | 105.79 | 105.79 |
|  |  | Total |  |  | 105.79 |

| Medición | Uds. | Parcial |
|---|---|---|
| Pasarela La Pardilla | 1 | 1.00 |
| Pasarela La Estrella | 1 | 1.00 |
| Pasarela Marpequeña | 1 | 1.00 |
| Pasarela El Calero | 1 | 1.00 |
| Subtotal |  | 4.00 |
| Total |  | 4 |

**E28BA040** ud Acometida provis. saneamiento
4 ud × 508.84 (539.37 con costes indirectos) = 2157.48
Acometida provisional de saneamiento de caseta de obra a la red general municipal, hasta una distancia máxima de 8 m., formada por: rotura del pavimento con compresor, excavación manual de zanjas de saneamiento en terrenos de consistencia dura, colocación de tubería de hormigón en masa de enchufe de campana, con junta de goma de 20 cm. de diámetro interior, tapado posterior de la acometida y reposición del pavimento con hormigón en masa de 330 kg. de cemento/m3. de dosificación, sin incluir formación del pozo en el punto de acometida y con p.p. de medios auxiliares.

| Código | Ud | Descripción | Rendimiento | Precio | Importe |
|---|---|---|---|---|---|
| P31BA030 | ud | Acometida prov. sane.a caseta (material) | 1 | 508.84 | 508.84 |
|  |  | Total |  |  | 508.84 |

| Medición | Uds. | Parcial |
|---|---|---|
| Pasarela La Pardilla | 1 | 1.00 |
| Pasarela La Estrella | 1 | 1.00 |
| Pasarela Marpequeña | 1 | 1.00 |
| Pasarela El Calero | 1 | 1.00 |
| Subtotal |  | 4.00 |
| Total |  | 4 |

**E28BA050** ud Acometida prov.Teléf.A caseta
4 ud × 147.32 (156.16 con costes indirectos) = 624.64
Acometida provisional de teléfono a caseta de obra, según normas de la C.T.N.E.

| Código | Ud | Descripción | Rendimiento | Precio | Importe |
|---|---|---|---|---|---|
| P31BA040 | ud | Acometida prov. telef. a caseta (material) | 1 | 147.32 | 147.32 |
|  |  | Total |  |  | 147.32 |

| Medición | Uds. | Parcial |
|---|---|---|
| Pasarela La Pardilla | 1 | 1.00 |
| Pasarela La Estrella | 1 | 1.00 |
| Pasarela Marpequeña | 1 | 1.00 |
| Pasarela El Calero | 1 | 1.00 |
| Subtotal |  | 4.00 |
| Total |  | 4 |

**E28BC030** ms Alquiler caseta aseo 7,91 m2
4 ms × 171.37 (181.65 con costes indirectos) = 726.60
Mes de alquiler (min. 12 meses) de caseta prefabricada para aseos en obra de 3,55x2,30x2,63 m. Estructura y cerramiento de chapa galvanizada pintada, sin aislamiento. Ventana de 0,84x0,80 m. de aluminio anodizado, corredera, con reja y luna de 6 mm., termo eléctrico de 50 l.; placa turca, dos placas de ducha y lavabo de tres grifos, todo de fibra de vidrio con terminación de gel-coat blanco y pintura antideslizante, suelo contrachapado hidrófugo con capa fenolítica antideslizante y resistente al desgaste, puerta madera en turca, cortina en duchas. Tubería de polibutileno aislante y resistente a incrustaciones, hielo y corrosiones, instalación eléctrica mono. 220 V. con automático. Con transporte a 150 km.(ida y vuelta). Entrega y recogida del módulo con camión grúa. Según R.D. 486/97.

| Código | Ud | Descripción | Rendimiento | Precio | Importe |
|---|---|---|---|---|---|
| MDO002 | h | Peón ordinario (nocturnidad) | 0.085 | 17.09 | 1.45 |
| P31BC030 | ud | Alq. caseta pref. aseo 3,55x2,30 (material) | 1 | 125.16 | 125.16 |
| P31BC220 | ud | Transp.150km.entr.y rec.1 módulo (material) | 0.085 | 526.58 | 44.76 |
|  |  | Total |  |  | 171.37 |

| Medición | Uds. | Parcial |
|---|---|---|
| Pasarela La Pardilla | 1 | 1.00 |
| Pasarela La Estrella | 1 | 1.00 |
| Pasarela Marpequeña | 1 | 1.00 |
| Pasarela El Calero | 1 | 1.00 |
| Subtotal |  | 4.00 |
| Total |  | 4 |

**E28BC130** ms Alquiler caseta almacén 14,65 m2
4 ms × 153.49 (162.7 con costes indirectos) = 650.80
Mes de alquiler (min. 12 meses) de caseta prefabricada para almacén de obra de 5,98x2,45x2,45 m. de 14,65 m2. Estructura de acero galvanizado. Cubierta y cerramiento lateral de chapa galvanizada trapezoidal de 0,6 mm. reforzada con perfiles de acero, interior prelacado. Suelo de aglomerado hidrófugo de 19 mm. puerta de acero de 1mm., de 0,80x2,00 m. pintada con cerradura. Ventana fija de cristal de 6 mm., recercado con perfil de goma. Con transporte a 150 km.(ida y vuelta). Entrega y recogida del módulo con camión grúa. Según R.D. 486/97.

| Código | Ud | Descripción | Rendimiento | Precio | Importe |
|---|---|---|---|---|---|
| MDO002 | h | Peón ordinario (nocturnidad) | 0.085 | 17.09 | 1.45 |
| P31BC130 | ud | Alq. caseta almacén 5,98x2,45 (material) | 1 | 107.28 | 107.28 |
| P31BC220 | ud | Transp.150km.entr.y rec.1 módulo | 0.085 | 526.58 | 44.76 |
|  |  | Total |  |  | 153.49 |

| Medición | Uds. | Parcial |
|---|---|---|
| Pasarela La Pardilla | 1 | 1.00 |
| Pasarela La Estrella | 1 | 1.00 |
| Pasarela Marpequeña | 1 | 1.00 |
| Pasarela El Calero | 1 | 1.00 |
| Subtotal |  | 4.00 |
| Total |  | 4 |

**E28BC160** ms Alquiler caseta oficina 14,65 m2
4 ms × 182.1 (193.03 con costes indirectos) = 772.12
Mes de alquiler (min. 12 meses) de caseta prefabricada para oficina en obra de 5,98x2,45x2,45 m. de 14,65 m2. Estructura y cerramiento de chapa galvanizada pintada, aislamiento de poliestireno expandido autoextinguible, interior con tablero melaminado en color. Cubierta en arco de chapa galvanizada ondulada reforzada con perfil de acero; fibra de vidrio de 60 mm., interior con tablex lacado. Suelo de aglomerado revestido con PVC continuo de 2 mm., y poliestireno de 50 mm. con apoyo en base de chapa galvanizada de sección trapezoidal. Puerta de 0,8x2 m., de chapa galvanizada de 1mm., reforzada y con poliestireno de 20 mm., picaporte y cerradura. Ventana aluminio anodizado corredera, contraventana de acero galvanizado. Instalación eléctrica a 220 V., toma de tierra, automático, 2 fluorescentes de 40 W., enchufes para 1500 W. y punto luz exterior de 60 W. Con transporte a 150 km.(ida y vuelta). Entrega y recogida del módulo con camión grúa. Según R.D. 486/97.

| Código | Ud | Descripción | Rendimiento | Precio | Importe |
|---|---|---|---|---|---|
| MDO002 | h | Peón ordinario (nocturnidad) | 0.085 | 17.09 | 1.45 |
| P31BC160 | ud | Alq. caseta oficina 5,98x2,45 (material) | 1 | 135.89 | 135.89 |
| P31BC220 | ud | Transp.150km.entr.y rec.1 módulo | 0.085 | 526.58 | 44.76 |
|  |  | Total |  |  | 182.1 |

| Medición | Uds. | Parcial |
|---|---|---|
| Pasarela La Pardilla | 1 | 1.00 |
| Pasarela La Estrella | 1 | 1.00 |
| Pasarela Marpequeña | 1 | 1.00 |
| Pasarela El Calero | 1 | 1.00 |
| Subtotal |  | 4.00 |
| Total |  | 4 |

**E28BM010** ud Percha para ducha o aseo
24 ud × 5.1 (5.41 con costes indirectos) = 129.84
Percha para aseos o duchas en aseos de obra, colocada.

| Código | Ud | Descripción | Rendimiento | Precio | Importe |
|---|---|---|---|---|---|
| MDO002 | h | Peón ordinario (nocturnidad) | 0.1 | 17.09 | 1.71 |
| P31BM010 | ud | Percha para aseos o duchas (material) | 1 | 3.39 | 3.39 |
|  |  | Total |  |  | 5.1 |

| Medición | Uds. | Parcial |
|---|---|---|
| Pasarela La Pardilla | 6 | 6.00 |
| Pasarela La Estrella | 6 | 6.00 |
| Pasarela Marpequeña | 6 | 6.00 |
| Pasarela El Calero | 6 | 6.00 |
| Subtotal |  | 24.00 |
| Total |  | 24 |

**E28BM030** ud Espejo vestuarios y aseos
8 ud × 30.15 (31.96 con costes indirectos) = 255.68
Espejo para vestuarios y aseos, colocado.

| Código | Ud | Descripción | Rendimiento | Precio | Importe |
|---|---|---|---|---|---|
| MDO002 | h | Peón ordinario (nocturnidad) | 0.1 | 17.09 | 1.71 |
| P31BM030 | ud | Espejo vestuarios y aseos (material) | 1 | 28.44 | 28.44 |
|  |  | Total |  |  | 30.15 |

| Medición | Uds. | Parcial |
|---|---|---|
| Pasarela La Pardilla | 2 | 2.00 |
| Pasarela La Estrella | 2 | 2.00 |
| Pasarela Marpequeña | 2 | 2.00 |
| Pasarela El Calero | 2 | 2.00 |
| Subtotal |  | 8.00 |
| Total |  | 8 |

**E28BM040** ud Jabonera industrial 1 litro
4 ud × 9.04 (9.58 con costes indirectos) = 38.32
Dosificador de jabón de uso industrial de 1 l. de capacidad, con dosificador de jabón colocada (amortizable en 3 usos).

| Código | Ud | Descripción | Rendimiento | Precio | Importe |
|---|---|---|---|---|---|
| MDO002 | h | Peón ordinario (nocturnidad) | 0.1 | 17.09 | 1.71 |
| P31BM040 | ud | Jabonera industrial 1 l. (material) | 0.333 | 22.02 | 7.33 |
|  |  | Total |  |  | 9.04 |

| Medición | Uds. | Parcial |
|---|---|---|
| Pasarela La Pardilla | 1 | 1.00 |
| Pasarela La Estrella | 1 | 1.00 |
| Pasarela Marpequeña | 1 | 1.00 |
| Pasarela El Calero | 1 | 1.00 |
| Subtotal |  | 4.00 |
| Total |  | 4 |

**E28BM045** ud Dispensador de papel toalla (12/02/2004)
4 ud × 15.96 (16.92 con costes indirectos) = 67.68
Dispensador de papel toalla con cerradura de seguridad, colocado. Amortizable en 3 usos.

| Código | Ud | Descripción | Rendimiento | Precio | Importe |
|---|---|---|---|---|---|
| MDO002 | h | Peón ordinario (nocturnidad) | 0.01 | 17.09 | 0.17 |
| P31BM045 | ud | Dispensador de papel toalla (material; 12/02/2004) | 0.33 | 47.84 | 15.79 |
|  |  | Total |  |  | 15.96 |

| Medición | Uds. | Parcial |
|---|---|---|
| Pasarela La Pardilla | 1 | 1.00 |
| Pasarela La Estrella | 1 | 1.00 |
| Pasarela Marpequeña | 1 | 1.00 |
| Pasarela El Calero | 1 | 1.00 |
| Subtotal |  | 4.00 |
| Total |  | 4 |

**E28BM050** ud Secamanos eléctrico
4 ud × 42.33 (44.87 con costes indirectos) = 179.48
Secamanos eléctrico por aire, colocado (amortizable en 3 usos).

| Código | Ud | Descripción | Rendimiento | Precio | Importe |
|---|---|---|---|---|---|
| MDO002 | h | Peón ordinario (nocturnidad) | 0.1 | 17.09 | 1.71 |
| P31BM050 | ud | Secamanos eléctrico (material) | 0.333 | 121.98 | 40.62 |
|  |  | Total |  |  | 42.33 |

| Medición | Uds. | Parcial |
|---|---|---|
| Pasarela La Pardilla | 1 | 1.00 |
| Pasarela La Estrella | 1 | 1.00 |
| Pasarela Marpequeña | 1 | 1.00 |
| Pasarela El Calero | 1 | 1.00 |
| Subtotal |  | 4.00 |
| Total |  | 4 |

**E28BM060** ud Horno microondas
4 ud × 28.01 (29.69 con costes indirectos) = 118.76
Horno microondas de 18 litros de capacidad, con plato giratorio incorporado (amortizable en 5 usos).

| Código | Ud | Descripción | Rendimiento | Precio | Importe |
|---|---|---|---|---|---|
| MDO002 | h | Peón ordinario (nocturnidad) | 0.1 | 17.09 | 1.71 |
| P31BM060 | ud | Horno microondas 18 l. 700W (material) | 0.2 | 131.5 | 26.30 |
|  |  | Total |  |  | 28.01 |

| Medición | Uds. | Parcial |
|---|---|---|
| Pasarela La Pardilla | 1 | 1.00 |
| Pasarela La Estrella | 1 | 1.00 |
| Pasarela Marpequeña | 1 | 1.00 |
| Pasarela El Calero | 1 | 1.00 |
| Subtotal |  | 4.00 |
| Total |  | 4 |

**E30OA100** ud Pequeño frigorífico 520x525x585mm (12/02/2004)
4 ud × 51.48 (54.57 con costes indirectos) = 218.28
Pequeño frigorífico de grandes prestaciones con una capacidad total de 75 litros y dimensiones: 520 x 525 x 585 mm facilmente integrablemente en el mobiliario de oficina.

| Código | Ud | Descripción | Rendimiento | Precio | Importe |
|---|---|---|---|---|---|
| P34OA100 | ud | Pequeño frigorífico 520x525x585mm (material; 12/02/2004) | 1 | 51.48 | 51.48 |
|  |  | Total |  |  | 51.48 |

| Medición | Uds. | Parcial |
|---|---|---|
| Pasarela La Pardilla | 1 | 1.00 |
| Pasarela La Estrella | 1 | 1.00 |
| Pasarela Marpequeña | 1 | 1.00 |
| Pasarela El Calero | 1 | 1.00 |
| Subtotal |  | 4.00 |
| Total |  | 4 |

**E28BM100** ud Depósito-cubo de basuras
4 ud × 17.11 (18.14 con costes indirectos) = 72.56
Cubo para recogida de basuras. (amortizable en 2 usos).

| Código | Ud | Descripción | Rendimiento | Precio | Importe |
|---|---|---|---|---|---|
| P31BM100 | ud | Depósito-cubo basuras (material) | 0.5 | 34.21 | 17.11 |
|  |  | Total |  |  | 17.11 |

| Medición | Uds. | Parcial |
|---|---|---|
| Pasarela La Pardilla | 1 | 1.00 |
| Pasarela La Estrella | 1 | 1.00 |
| Pasarela Marpequeña | 1 | 1.00 |
| Pasarela El Calero | 1 | 1.00 |
| Subtotal |  | 4.00 |
| Total |  | 4 |

**E28BM150** ud Convector eléct. mural 1000 w.
8 ud × 7.65 (8.11 con costes indirectos) = 64.88
Convector eléctrico mural de 1000 W. instalado. (amortizable en 5 usos).

| Código | Ud | Descripción | Rendimiento | Precio | Importe |
|---|---|---|---|---|---|
| P31BM140 | ud | Radiador eléctrico 1000 W. (material) | 0.2 | 38.23 | 7.65 |
|  |  | Total |  |  | 7.65 |

| Medición | Uds. | Parcial |
|---|---|---|
| Pasarela La Pardilla | 2 | 2.00 |
| Pasarela La Estrella | 2 | 2.00 |
| Pasarela Marpequeña | 2 | 2.00 |
| Pasarela El Calero | 2 | 2.00 |
| Subtotal |  | 8.00 |
| Total |  | 8 |

**E28BM110** ud Botiquín de urgencia
4 ud × 96.44 (102.23 con costes indirectos) = 408.92
Botiquín de urgencia para obra fabricado en chapa de acero, pintado al horno con tratamiento anticorrosivo y seigrafía de cruz. Color blanco, con contenidos mínimos obligatorios, colocado.

| Código | Ud | Descripción | Rendimiento | Precio | Importe |
|---|---|---|---|---|---|
| MDO002 | h | Peón ordinario (nocturnidad) | 0.1 | 17.09 | 1.71 |
| P31BM110 | ud | Botiquín de urgencias (material) | 1 | 27.85 | 27.85 |
| P31BM120 | ud | Reposición de botiquín (material) | 1 | 66.88 | 66.88 |
|  |  | Total |  |  | 96.44 |

| Medición | Uds. | Parcial |
|---|---|---|
| Pasarela La Pardilla | 1 | 1.00 |
| Pasarela La Estrella | 1 | 1.00 |
| Pasarela Marpequeña | 1 | 1.00 |
| Pasarela El Calero | 1 | 1.00 |
| Subtotal |  | 4.00 |
| Total |  | 4 |

**E28BM120** ud Reposición botiquín
8 ud × 66.88 (70.89 con costes indirectos) = 567.12
Reposición de material de botiquín de urgencia.

| Código | Ud | Descripción | Rendimiento | Precio | Importe |
|---|---|---|---|---|---|
| P31BM120 | ud | Reposición de botiquín | 1 | 66.88 | 66.88 |
|  |  | Total |  |  | 66.88 |

| Medición | Uds. | Parcial |
|---|---|---|
| Pasarela La Pardilla | 2 | 2.00 |
| Pasarela La Estrella | 2 | 2.00 |
| Pasarela Marpequeña | 2 | 2.00 |
| Pasarela El Calero | 2 | 2.00 |
| Subtotal |  | 8.00 |
| Total |  | 8 |

**E28BM140** ud Camilla portátil evacuaciones
4 ud × 18.59 (19.71 con costes indirectos) = 78.84
Camilla portátil para evacuaciones. (amortizable en 10 usos).

| Código | Ud | Descripción | Rendimiento | Precio | Importe |
|---|---|---|---|---|---|
| P31BM130 | ud | Camilla portátil evacuaciones (material) | 0.1 | 185.88 | 18.59 |
|  |  | Total |  |  | 18.59 |

| Medición | Uds. | Parcial |
|---|---|---|
| Pasarela La Pardilla | 1 | 1.00 |
| Pasarela La Estrella | 1 | 1.00 |
| Pasarela Marpequeña | 1 | 1.00 |
| Pasarela El Calero | 1 | 1.00 |
| Subtotal |  | 4.00 |
| Total |  | 4 |

**E28W040** ud Costo mensual limpieza y desinf.
8 ud × 124.62 (132.1 con costes indirectos) = 1056.80
Costo mensual de limpieza y desinfección de casetas de obra, considerando dos horas a la semana un peón ordinario.

| Código | Ud | Descripción | Rendimiento | Precio | Importe |
|---|---|---|---|---|---|
| P31W040 | ud | Costo mensual limpieza-desinfec. (material) | 1 | 124.62 | 124.62 |
|  |  | Total |  |  | 124.62 |

| Medición | Uds. | Parcial |
|---|---|---|
| Pasarela La Pardilla | 2 | 2.00 |
| Pasarela La Estrella | 2 | 2.00 |
| Pasarela Marpequeña | 2 | 2.00 |
| Pasarela El Calero | 2 | 2.00 |
| Subtotal |  | 8.00 |
| Total |  | 8 |

### 3.6 SEÑALES
Importe: 4951.89

**E28ES080** ud Placa señalización riesgo
120 ud × 4.69 (4.97 con costes indirectos) = 596.40
Placa señalización-información en PVC serigrafiado de 50x30 cm., fijada mecánicamente, amortizable en 3 usos, incluso colocación y desmontaje. s/ R.D. 485/97.

| Código | Ud | Descripción | Rendimiento | Precio | Importe |
|---|---|---|---|---|---|
| MDO002 | h | Peón ordinario (nocturnidad) | 0.15 | 17.09 | 2.56 |
| P31SV120 | ud | Placa informativa PVC 50x30 (material) | 0.333 | 6.4 | 2.13 |
|  |  | Total |  |  | 4.69 |

| Medición | Uds. | Parcial |
|---|---|---|
| Pasarela La Pardilla | 30 | 30.00 |
| Pasarela La Estrella | 30 | 30.00 |
| Pasarela Marpequeña | 30 | 30.00 |
| Pasarela El Calero | 30 | 30.00 |
| Subtotal |  | 120.00 |
| Total |  | 120 |

**E28EB020** m. Banderola señalización colgante
1200 m. × 2.15 (2.28 con costes indirectos) = 2736.00
Banderola de señalización colgante realizada de plástico de colores rojo y blanco, reflectante, amortizable en tres usos, colocación y desmontaje sobre soportes existentes. s/ R.D. 485/97.

| Código | Ud | Descripción | Rendimiento | Precio | Importe |
|---|---|---|---|---|---|
| MDO002 | h | Peón ordinario (nocturnidad) | 0.1 | 17.09 | 1.71 |
| P31SB020 | m. | Banderola señalización reflect. (material) | 1.1 | 0.4 | 0.44 |
|  |  | Total |  |  | 2.15 |

| Medición | Uds. | Largo | Parcial |
|---|---|---|---|
| Pasarela La Pardilla | 1 | 300 | 300.00 |
| Pasarela La Estrella | 1 | 300 | 300.00 |
| Pasarela Marpequeña | 1 | 300 | 300.00 |
| Pasarela El Calero | 1 | 300 | 300.00 |
| Subtotal |  |  | 1200.00 |
| Total |  |  | 1200 |

#### P110H Mano de obra de seguridad (30/06/2006)
Importe: 1619.49

**D41IA020** h Formación seguridad e higiene (04/03/2014)
35 h × 15.39 (16.31 con costes indirectos) = 570.85
h. Formación de seguridad e higiene en el trabajo, considerando una hora a la semana y realizada por un encargado.

| Código | Ud | Descripción | Rendimiento | Precio | Importe |
|---|---|---|---|---|---|
| U42IA020 | h | Formacion segurid.e higiene (04/03/2014) | 1 | 15.39 | 15.39 |
|  |  | Total |  |  | 15.39 |

**D41IA040** ud Reconocimiento médico obligatorio (18/07/2020)
5 ud × 54.66 (57.94 con costes indirectos) = 289.70
ud. Reconocimiento médico obligatorio.

| Código | Ud | Descripción | Rendimiento | Precio | Importe |
|---|---|---|---|---|---|
| U42IA040 | Ud | Reconocimiento médico obligat (18/07/2020) | 1 | 54.66 | 54.66 |
|  |  | Total |  |  | 54.66 |

**D41IA040X** h Recurso preventivo (18/10/2012)
21 h × 16.66 (17.66 con costes indirectos) = 370.86
h. Recurso Preventivo en obra durante un tiempo estimado de meses, cuando su presencia sea requerida según las disposiciones legales o por el coordinador de seguridad y salud

| Código | Ud | Descripción | Rendimiento | Precio | Importe |
|---|---|---|---|---|---|
| A01H1000 | h | Coord.act.prev. (mano de obra; 18/10/2012) | 1 | 16.66 | 16.66 |
|  |  | Total |  |  | 16.66 |

| Medición | Uds. | Parcial |
|---|---|---|
| 21 3.00,0.00,8.00,0.50 | 21 | 21.00 |
| Total |  | 21 |

**H15Z2011** h Señalista (30/06/2006)
21 h × 17.43 (18.48 con costes indirectos) = 388.08
h. Peón señalista

| Código | Ud | Descripción | Rendimiento | Precio | Importe |
|---|---|---|---|---|---|
| MDO002 | h | Peón ordinario (nocturnidad) | 1 | 17.09 | 17.09 |
| %medaux2% | % | Medios auxiliares...(s/total) | 2 % | 17.09 | 0.34 |
|  |  | Total |  |  | 17.43 |

| Medición | Uds. | Parcial |
|---|---|---|
| 21 3.00,0.00,8.00,0.50 | 21 | 21.00 |
| Total |  | 21 |

## 04 VARIOS (14/07/2021)
Importe: 8480

**P07A** PAJ Servicios afectados e imprevistos (14/07/2021)
1 PAJ × 8000 (8480 con costes indirectos) = 8480.00
Partida alzada a justificar en servicios afectados e imprevistos.

| Código | Ud | Descripción | Precio |
|---|---|---|---|
| %costind | % | Coste indirecto.......(s/total) (15/04/2020) | 0 |
| GEST. ASF. | tn | Coste de gestión para tratamiento en planta autorizada (15/04/2020) | 9.48 |
| GEST. HORM. | tn | Canon de planta de gestor autorizado (15/04/2020) | 7.42 |
| GEST. PAPEL | tn | Canon de planta de gestor autorizado (15/04/2020) | 4.09 |
| GEST. PLAS | tn | Canon de planta de gestor autorizado (15/04/2020) | 2.97 |
| GEST.BAS | tn | Canon de planta de gestión de residuos biodegradables, basuras (15/04/2020) | 19.57 |
| GEST.RPP | tn | Canon de planta de gestión de residuos peligrosos autorizada (15/04/2020) | 75.26 |
| GT | u | Gastos de tramitaciones (15/04/2020) | 62.49 |
| MDO007 | h | Encargado (mano de obra; 16/06/2020) | 19.75 |
| P01DW | m³ | Agua (material; 23/02/2015) | 1.86 |
| TAPRPAP | tn | Transporte de papel a planta de gestor autorizado (maquinaria; 21/07/2020) | 7 |
| TAPRPLAS | tn | Transporte de plástico a planta de gestor autorizado (maquinaria; 02/03/2009) | 7 |
| TARVID | tn | Transporte de vidrio a planta de gestor autorizado (maquinaria; 03/03/2009) | 7 |
| TBAS | tn | Transporte residuos biodegradables o basuras a planta autorizada (maquinaria; 03/03/2009) | 8 |
| TRPP | tn | Transporte de residuos peligrosos a plantas de gestión autorizad (maquinaria; 02/03/2009) | 8 |
| XBPVC |  | Barandilla acero inoxidable 1.4301 (material; 20/10/2015) | 284.13 |

## Mediciones

**P108A09** Ud. Señal reflex. triangular 175 nivel ii. fondo amarillo TP-18 (05/06/2002)
0.15 Ud. × 53.91
Ud. Señal reflectante triangular de 175 cm. TP-18, nivel II, fondo amarillo, incluso poste galvanizado de 100x50x3 mm., tornillería, cimentación y anclaje, totalmente colocada. Amortizable señal y poste en 10 usos

| Código | Ud | Descripción | Rendimiento | Precio | Importe |
|---|---|---|---|---|---|
| equipo012 | d. | Equipo de colocación de señales (05/06/2002) | 0.015 | 801.52 | 12.02 |
| postgal100503 | Ml. | Poste galvanizado 100x50x3 (material; 14/05/2007) | 0.38 | 10.7 | 4.07 |
| tri175II | Ud. | Señal reflexiva triangular 1750 cm. nivel II (material; 14/05/2007) | 0.1 | 224.7 | 22.47 |
| matrn0010 | M3. | Hormigón HM-20 (material; 17/06/2002) | 0.15 | 95.25 | 14.29 |
| %medaux2% | % | Medios auxiliares...(s/total) | 2 % | 52.85 | 1.06 |
|  |  | Total |  |  | 53.91 |

Relación comercial: 000, 0, 001, 002, Alicante, Alicante_1, CCAA Valencia, Castellón, Castellón_1, Valencia, Valencia_1

**P108A12** Ud. Señal reflex. circular 90 nivel ii. fondo amarillo TR-301 (05/06/2002)
0.21 Ud. × 34.03
Ud. Señal reflectante circular TR-301 de 900 cm. nivel II, fondo amarillo, incluso poste galvanizado de 100x50x3 mm., tornillería, cimentación y anclaje, totalmente colocada. Amortizable señal y poste en 10 usos

| Código | Ud | Descripción | Rendimiento | Precio | Importe |
|---|---|---|---|---|---|
| equipo012 | d. | Equipo de colocación de señales | 0.003 | 801.52 | 2.40 |
| postgal100503 | Ml. | Poste galvanizado 100x50x3 | 0.35 | 10.7 | 3.75 |
| cir90IIA | Ud. | Señal reflexiva 85x30 cm. nivel II (material; 28/05/2020) | 0.1 | 153.01 | 15.30 |
| matrn0010 | M3. | Hormigón HM-20 | 0.125 | 95.25 | 11.91 |
| %medaux2% | % | Medios auxiliares...(s/total) | 2 % | 33.36 | 0.67 |
|  |  | Total |  |  | 34.03 |

**P108A04** Ud. Señal reflex. circular 90 nivel ii. fondo amarillo TR-305 (05/06/2002)
0.09 Ud. × 33.37
Ud. Señal reflectante circular TR-305 de 900 cm. nivel II, fondo amarillo, incluso poste galvanizado de 100x50x3 mm., tornillería, cimentación y anclaje, totalmente colocada. Amortizable señal y poste en 10 usos

| Código | Ud | Descripción | Rendimiento | Precio | Importe |
|---|---|---|---|---|---|
| equipo012 | d. | Equipo de colocación de señales | 0.003 | 801.52 | 2.40 |
| postgal100503 | Ml. | Poste galvanizado 100x50x3 | 0.35 | 10.7 | 3.75 |
| cir90II | Ud. | Señal reflexiva circular 90 cm. nivel II (material; 28/05/2020) | 0.1 | 146.59 | 14.66 |
| matrn0010 | M3. | Hormigón HM-20 | 0.125 | 95.25 | 11.91 |
| %medaux2% | % | Medios auxiliares...(s/total) | 2 % | 32.72 | 0.65 |
|  |  | Total |  |  | 33.37 |

Relación comercial: 000, 0, 001, 002, Alicante, Alicante_1, CCAA Valencia, Castellón, Castellón_1, Valencia, Valencia_1

**P108A04CA** Ud. Señal reflex. circular 90 nivel ii. fondo amarillo TR-500 (05/06/2002)
0.03 Ud. × 33.37
Ud. Señal reflectante circular TR-305 de 900 cm. nivel II, fondo amarillo, incluso poste galvanizado de 100x50x3 mm., tornillería, cimentación y anclaje, totalmente colocada. Amortizable señal y poste en 10 usos

| Código | Ud | Descripción | Rendimiento | Precio | Importe |
|---|---|---|---|---|---|
| equipo012 | d. | Equipo de colocación de señales | 0.003 | 801.52 | 2.40 |
| postgal100503 | Ml. | Poste galvanizado 100x50x3 | 0.35 | 10.7 | 3.75 |
| cir90II | Ud. | Señal reflexiva circular 90 cm. nivel II | 0.1 | 146.59 | 14.66 |
| matrn0010 | M3. | Hormigón HM-20 | 0.125 | 95.25 | 11.91 |
| %medaux2% | % | Medios auxiliares...(s/total) | 2 % | 32.72 | 0.65 |
|  |  | Total |  |  | 33.37 |

Relación comercial: 000, 0, 001, 002, Alicante, Alicante_1, CCAA Valencia, Castellón, Castellón_1, Valencia, Valencia_1

**P108A05** Ud. Placa reflex. rect. 90x135 nivel ii. indicación fond TS-55/53 (05/06/2002)
0.09 Ud. × 42.53
Ud. Placa reflectante rectangular 90x135 cm. TS-55, nivel II, fondo amarillo, incluso poste galvanizado de 100x50x3 mm., tornillería, cimentación y anclaje como señal de indicación, totalmente colocada. Amortizable señal y poste en 10 usos

| Código | Ud | Descripción | Rendimiento | Precio | Importe |
|---|---|---|---|---|---|
| equipo012 | d. | Equipo de colocación de señales | 0.003 | 801.52 | 2.40 |
| postgal100503 | Ml. | Poste galvanizado 100x50x3 | 0.4 | 10.7 | 4.28 |
| rect90x135II | Ud. | Placal reflexiva rectangular 90x135 cm. nivel II (material; 14/05/2007) | 0.1 | 231.12 | 23.11 |
| matrn0010 | M3. | Hormigón HM-20 | 0.125 | 95.25 | 11.91 |
| %medaux2% | % | Medios auxiliares...(s/total) | 2 % | 41.70 | 0.83 |
|  |  | Total |  |  | 42.53 |

Relación comercial: 000, 0, 001, 002, Alicante, Alicante_1, CCAA Valencia, Castellón, Castellón_1, Valencia, Valencia_1

**P108A14** Placa reflex. rect. 135x175 nivel ii. indicación fond TS-210 (05/06/2002)
0.03 × 89.69

| Código | Ud | Descripción | Rendimiento | Precio | Importe |
|---|---|---|---|---|---|
| equipo012 | d. | Equipo de colocación de señales | 0.003 | 801.52 | 2.40 |
| postgal100503 | Ml. | Poste galvanizado 100x50x3 | 0.4 | 10.7 | 4.28 |
| rect90x135IIA | Ud. | Placal reflexiva rectangular 135x175 cm. nivel II (material; 14/05/2007) | 0.3 | 231.12 | 69.34 |
| matrn0010 | M3. | Hormigón HM-20 | 0.125 | 95.25 | 11.91 |
| %medaux2% | % | Medios auxiliares...(s/total) | 2 % | 87.93 | 1.76 |
|  |  | Total |  |  | 89.69 |

**000001** ud Panel complementario de tráfico de acero galvanizado, de 85x30 c (05/06/2002)
0.09 ud × 34.03
Señal de obligatoriedad, prohibición y peligro p/señaliz.provisional,PVC, D=30

| Código | Ud | Descripción | Rendimiento | Precio | Importe |
|---|---|---|---|---|---|
| equipo012 | d. | Equipo de colocación de señales | 0.003 | 801.52 | 2.40 |
| postgal100503 | Ml. | Poste galvanizado 100x50x3 | 0.35 | 10.7 | 3.75 |
| cir90IIA | Ud. | Señal reflexiva 85x30 cm. nivel II | 0.1 | 153.01 | 15.30 |
| matrn0010 | M3. | Hormigón HM-20 | 0.125 | 95.25 | 11.91 |
| %medaux2% | % | Medios auxiliares...(s/total) | 2 % | 33.36 | 0.67 |
|  |  | Total |  |  | 34.03 |

**P108A06** Ud. Panel direccional reflexivo 195x95 TB-1 nivel ii. (05/06/2002)
0.21 Ud. × 82.05
Ud. Panel direccional reflexivo de 195 x 95 cm. TB-1 nivel II, fondo blanco franja roja, incluso doble poste galvanizado de 80x40x2 mm., tornillería, cimentación y anclaje, totalmente colocada. Amortizable señal y panel en 10 usos

| Código | Ud | Descripción | Rendimiento | Precio | Importe |
|---|---|---|---|---|---|
| equipo012 | d. | Equipo de colocación de señales | 0.003 | 801.52 | 2.40 |
| postgal80402 | Ml. | Poste galvanizado 80x40x2 (material; 05/06/2002) | 0.3 | 8.56 | 2.57 |
| pdircgranII | Ud. | Panel zona excluida al tráfico 140X20 TB-9 nivel II. (material; 20/10/2015) | 0.6 | 105.93 | 63.56 |
| matrn0010 | M3. | Hormigón HM-20 | 0.125 | 95.25 | 11.91 |
| %medaux2% | % | Medios auxiliares...(s/total) | 2 % | 80.44 | 1.61 |
|  |  | Total |  |  | 82.05 |

Relación comercial: 000, 0, 001, 002, Alicante, Alicante_1, CCAA Valencia, Castellón, Castellón_1, Valencia, Valencia_1

**P108B02** ud Cono pvc normal 3,3 kg h=700mm TB-6 (27/12/2001)
2.36 ud × 3.21
Cono de balizamiento de PVC 3,3 kg. normal de 700 mm. de altura, colocado. Amortizable en 10 usos

| Código | Ud | Descripción | Rendimiento | Precio | Importe |
|---|---|---|---|---|---|
| MDO002 | h | Peón ordinario (nocturnidad) | 0.05 | 17.09 | 0.85 |
| P27EB082 | ud | Cono PVC normal 3,3 kg h=700mm (material; 27/12/2001) | 0.1 | 22.95 | 2.30 |
| %medaux2% | % | Medios auxiliares...(s/total) | 2 % | 3.15 | 0.06 |
|  |  | Total |  |  | 3.21 |

Claves: PVC, cono

**P111** u Remolque TB-14 (23/05/2020)
0.06 u × 7529.59

**P108B01** ud Baliza destellante incandescente TL-2 (30/06/2006)
0.18 ud × 19.51
Ud. Baliza de obra TL-2 de destellos intermitentes de luz incandescente, lente 2 caras ámbar d=200 mm y célula crepuscular automática.

| Código | Ud | Descripción | Rendimiento | Precio | Importe |
|---|---|---|---|---|---|
| MDO002 | h | Peón ordinario (nocturnidad) | 0.05 | 17.09 | 0.85 |
| P27EL010 | ud | Baliza destellante incandescente (material; 21/05/2020) | 1 | 18.28 | 18.28 |
| %medaux2% | % | Medios auxiliares...(s/total) | 2 % | 19.13 | 0.38 |
|  |  | Total |  |  | 19.51 |

**P108B01A** ud Baliza destellante incandescente TL-3 (30/06/2006)
0.09 ud × 38.16
Ud. Baliza de obra TL-2 de destellos intermitentes de luz incandescente, lente 2 caras ámbar d=200 mm y célula crepuscular automática.

| Código | Ud | Descripción | Rendimiento | Precio | Importe |
|---|---|---|---|---|---|
| MDO002 | h | Peón ordinario (nocturnidad) | 0.05 | 17.09 | 0.85 |
| P27EL010 | ud | Baliza destellante incandescente | 2 | 18.28 | 36.56 |
| %medaux2% | % | Medios auxiliares...(s/total) | 2 % | 37.41 | 0.75 |
|  |  | Total |  |  | 38.16 |

**P108B01B** ud Baliza destellante incandescente TL-4 (30/06/2006)
0.09 ud × 56.8
Ud. Baliza de obra TL-2 de destellos intermitentes de luz incandescente, lente 2 caras ámbar d=200 mm y célula crepuscular automática.

| Código | Ud | Descripción | Rendimiento | Precio | Importe |
|---|---|---|---|---|---|
| MDO002 | h | Peón ordinario (nocturnidad) | 0.05 | 17.09 | 0.85 |
| P27EL010 | ud | Baliza destellante incandescente | 3 | 18.28 | 54.84 |
| %medaux2% | % | Medios auxiliares...(s/total) | 2 % | 55.69 | 1.11 |
|  |  | Total |  |  | 56.8 |

**P108D01** ud Señal de cartel obras, pvc, sin soporte metálico (30/06/2006)
0.18 ud × 8.07
ud. Señal de cartel de obras, de PVC, sin soporte metálico, (amortización = 100 %), incluso colocación y desmontaje.

| Código | Ud | Descripción | Rendimiento | Precio | Importe |
|---|---|---|---|---|---|
| MDO002 | h | Peón ordinario (nocturnidad) | 0.2 | 17.09 | 3.42 |
| E38CA0030 | ud | Señal cartel obras, PVC, 45x30 cm | 1 | 4.49 | 4.49 |
| %medaux2% | % | Medios auxiliares...(s/total) | 2 % | 7.91 | 0.16 |
|  |  | Total |  |  | 8.07 |

**P108D04** ud Cartel uso obligatorio equipos de protección individual (30/06/2006)
0.12 ud × 8.65
ud. Cartel indicativo de uso obligatorio de equipo de protección individual de 0,40x0,30 m sin soporte metálico, incluso colocación y desmontado.

| Código | Ud | Descripción | Rendimiento | Precio | Importe |
|---|---|---|---|---|---|
| MDO002 | h | Peón ordinario (nocturnidad) | 0.1 | 17.09 | 1.71 |
| U42CA256 | ud | Cartel de uso obligatorio cinturón (04/03/2014) | 1 | 6.77 | 6.77 |
| %medaux2% | % | Medios auxiliares...(s/total) | 2 % | 8.48 | 0.17 |
|  |  | Total |  |  | 8.65 |

**P108D05** ud Cartel de prohibición de paso (30/06/2006)
0.18 ud × 8.65
ud. Cartel indicativo de prohibido el paso a la obra de 0,40x0,30 m sin soporte metálico, incluso colocación y desmontado.

| Código | Ud | Descripción | Rendimiento | Precio | Importe |
|---|---|---|---|---|---|
| MDO002 | h | Peón ordinario (nocturnidad) | 0.1 | 17.09 | 1.71 |
| U42CA254 | ud | Cartel de prohibido el paso a obra (23/02/2015) | 1 | 6.77 | 6.77 |
| %medaux2% | % | Medios auxiliares...(s/total) | 2 % | 8.48 | 0.17 |
|  |  | Total |  |  | 8.65 |

**P108A07** Ud. Señal informativa entre 1.00 y 2.00 m2 nivel iii (05/06/2002)
0.29 Ud. × 172.6
Ud. Señal informativa, orientativa o de confirmación, reflexiva nivel 3, de chapa única y entera de acero galvanizado, entre 1.00 y 2.00 m2 de superficie, incluido p.p. de postes galvanizados tubulares cerrados, tornillería, colocación, códigos y anagrama de identificación y cimentación, completamente instalada.

| Código | Ud | Descripción | Rendimiento | Precio | Importe |
|---|---|---|---|---|---|
| equipo012 | d. | Equipo de colocación de señales | 0.003 | 801.52 | 2.40 |
| postgal80402 | Ml. | Poste galvanizado 80x40x2 | 4 | 8.56 | 34.24 |
| señ_inf_10 | Ud | Señal informativa entre 1.00 y 2.00 m2 nivel 3 (material; 13/03/2009) | 1 | 123.05 | 123.05 |
| matrn0010 | M3. | Hormigón HM-20 | 0.1 | 95.25 | 9.53 |
| %medaux2% | % | Medios auxiliares...(s/total) | 2 % | 169.22 | 3.38 |
|  |  | Total |  |  | 172.6 |

Relación comercial: 000, 0, 001, 002, Alicante, Alicante_1, CCAA Valencia, Castellón, Castellón_1, Valencia, Valencia_1

**P108B03** Ml Cinta de balizamiento r/b. (05/05/2003)
2.06 Ml × 1.84
Ml. Cinta corrida de balizamiento plástica pintada a dos colores roja y blanca, incluso colocación y desmontado.

| Código | Ud | Descripción | Rendimiento | Precio | Importe |
|---|---|---|---|---|---|
| MDO002 | h | Peón ordinario (nocturnidad) | 0.1 | 17.09 | 1.71 |
| U42CC230 | Ml | Cinta de balizamiento reflec. (05/05/2003) | 1 | 0.13 | 0.13 |
|  |  | Total |  |  | 1.84 |

**PPPS01** ud PP peón señalista (28/05/2020)
6 ud × 124.12

**P108A09** Ud. Señal reflex. triangular 175 nivel ii. fondo amarillo TP-18
0.32 Ud. × 53.91

**P108A12** Ud. Señal reflex. circular 90 nivel ii. fondo amarillo TR-301
0.15 Ud. × 34.03

**P108A04** Ud. Señal reflex. circular 90 nivel ii. fondo amarillo TR-305
0.21 Ud. × 33.37

**P108A04CA** Ud. Señal reflex. circular 90 nivel ii. fondo amarillo TR-500
0.03 Ud. × 33.37

**P108A05** Ud. Placa reflex. rect. 90x135 nivel ii. indicación fond TS-55/53
0.21 Ud. × 42.53

**P108A14** Placa reflex. rect. 135x175 nivel ii. indicación fond TS-210
0.06 × 89.69

**000001** ud Panel complementario de tráfico de acero galvanizado, de 85x30 c
0.21 ud × 34.03

**P108A06** Ud. Panel direccional reflexivo 195x95 TB-1 nivel ii.
0.41 Ud. × 82.05

**P108B02** ud Cono pvc normal 3,3 kg h=700mm TB-6
3.09 ud × 3.21

**P108A06A** Ud. Panel direccional reflexivo 195x95 TB-9 nivel ii. (30/06/2006)
0.12 Ud. × 86.98
Ud. Panel direccional reflexivo de 195 x 95 cm. TB-1 nivel II, fondo blanco franja roja, incluso doble poste galvanizado de 80x40x2 mm., tornillería, cimentación y anclaje, totalmente colocada. Amortizable señal y panel en 10 usos
Relación comercial: 000, 0, 001, 002, Alicante, Alicante_1, CCAA Valencia, Castellón, Castellón_1, Valencia, Valencia_1

**P111** u Remolque TB-14
0.06 u × 7529.59

**P108B01** ud Baliza destellante incandescente TL-2
0.21 ud × 19.51

**P108B01A** ud Baliza destellante incandescente TL-3
0.26 ud × 38.16

**P108B01B** ud Baliza destellante incandescente TL-4
0.29 ud × 56.8

**P108D01** ud Señal de cartel obras, pvc, sin soporte metálico
0.12 ud × 8.07

**P108D04** ud Cartel uso obligatorio equipos de protección individual
0.17 ud × 8.65

**P108D05** ud Cartel de prohibición de paso
0.25 ud × 8.65

**P108A07** Ud. Señal informativa entre 1.00 y 2.00 m2 nivel iii
0.42 Ud. × 172.6

**P108B03** Ml Cinta de balizamiento r/b.
2.92 Ml × 1.84

**PPPS01** ud PP peón señalista
6 ud × 124.12

**P108A09** Ud. Señal reflex. triangular 175 nivel ii. fondo amarillo TP-18
0.23 Ud. × 53.91

**P108A12** Ud. Señal reflex. circular 90 nivel ii. fondo amarillo TR-301
0.17 Ud. × 34.03

**P108A04** Ud. Señal reflex. circular 90 nivel ii. fondo amarillo TR-305
0.13 Ud. × 33.37

**P108A04CA** Ud. Señal reflex. circular 90 nivel ii. fondo amarillo TR-500
0.03 Ud. × 33.37

**P108A05** Ud. Placa reflex. rect. 90x135 nivel ii. indicación fond TS-55/53
0.12 Ud. × 42.53

**000001** ud Panel complementario de tráfico de acero galvanizado, de 85x30 c
0.37 ud × 34.03

**P108A06** Ud. Panel direccional reflexivo 195x95 TB-1 nivel ii.
0.43 Ud. × 82.05

**P108B02** ud Cono pvc normal 3,3 kg h=700mm TB-6
4 ud × 3.21

**P108A06A** Ud. Panel direccional reflexivo 195x95 TB-9 nivel ii.
0.27 Ud. × 86.98

**P111** u Remolque TB-14
0.07 u × 7529.59

**P108B01** ud Baliza destellante incandescente TL-2
0.17 ud × 19.51

**P108B01A** ud Baliza destellante incandescente TL-3
0.1 ud × 38.16

**P108B01B** ud Baliza destellante incandescente TL-4
0.2 ud × 56.8

**P108D01** ud Señal de cartel obras, pvc, sin soporte metálico
0.2 ud × 8.07

**P108D04** ud Cartel uso obligatorio equipos de protección individual
0.13 ud × 8.65

**P108D05** ud Cartel de prohibición de paso
0.2 ud × 8.65

**P108A07** Ud. Señal informativa entre 1.00 y 2.00 m2 nivel iii
0.33 Ud. × 172.6

**P108B03** Ml Cinta de balizamiento r/b.
2.33 Ml × 1.84

**PPPS01** ud PP peón señalista
5 ud × 124.12

**P108A09** Ud. Señal reflex. triangular 175 nivel ii. fondo amarillo TP-18
0.23 Ud. × 53.91

**P108A12** Ud. Señal reflex. circular 90 nivel ii. fondo amarillo TR-301
0.13 Ud. × 34.03

**P108A04** Ud. Señal reflex. circular 90 nivel ii. fondo amarillo TR-305
0.13 Ud. × 33.37

**P108A04CA** Ud. Señal reflex. circular 90 nivel ii. fondo amarillo TR-500
0.03 Ud. × 33.37

**P108A05** Ud. Placa reflex. rect. 90x135 nivel ii. indicación fond TS-55/53
0.09 Ud. × 42.53

**000001** ud Panel complementario de tráfico de acero galvanizado, de 85x30 c
0.23 ud × 34.03

**P108A06** Ud. Panel direccional reflexivo 195x95 TB-1 nivel ii.
0.6 Ud. × 82.05

**P108B02** ud Cono pvc normal 3,3 kg h=700mm TB-6
4 ud × 3.21

**P108A06A** Ud. Panel direccional reflexivo 195x95 TB-9 nivel ii.
0.4 Ud. × 86.98

**P111** u Remolque TB-14
0.07 u × 7529.59

**P108B01** ud Baliza destellante incandescente TL-2
0.17 ud × 19.51

**P108B01A** ud Baliza destellante incandescente TL-3
0.1 ud × 38.16

**P108B01B** ud Baliza destellante incandescente TL-4
0.1 ud × 56.8

**P108D01** ud Señal de cartel obras, pvc, sin soporte metálico
0.2 ud × 8.07

**P108D04** ud Cartel uso obligatorio equipos de protección individual
0.13 ud × 8.65

**P108D05** ud Cartel de prohibición de paso
0.2 ud × 8.65

**P108A07** Ud. Señal informativa entre 1.00 y 2.00 m2 nivel iii
0.33 Ud. × 172.6

**P108B03** Ml Cinta de balizamiento r/b.
2.33 Ml × 1.84

**PPPS01** ud PP peón señalista
5 ud × 124.12

## Precios auxiliares

**A03A0010** m³ Hormigón en masa de fck= 10 N/mm² (material)
Precio: 93.1
Hormigón en masa de fck= 10 N/mm², árido machaqueo 32 mm máx., confeccionado con hormigonera.

| Código | Ud | Descripción | Rendimiento | Precio | Importe |
|---|---|---|---|---|---|
| MDO002 | h | Peón ordinario (nocturnidad) | 2 | 17.09 | 34.18 |
| U04CA001 | t | Cemento CEM II/B-P 32,5 R Granel (material; 23/02/2015) | 0.225 | 136.26 | 30.66 |
| U04AA101 | t | Arena de río (0-5 mm) | 0.6 | 14.99 | 8.99 |
| E01CB0090 | t | Arido machaqueo 16-32 mm (material; 22/04/2015) | 1.2 | 15.47 | 18.56 |
| P01DW050 | m3 | Agua (material) | 0.2 | 0.84 | 0.17 |
| U02LA201 | h | Hormigonera 250 L (maquinaria; 23/02/2015) | 0.5 | 1.07 | 0.54 |
|  |  | Total |  |  | 93.1 |

Relación comercial: 000, 0, 001, 002, Alicante, Alicante_1, CCAA Valencia, Castellón, Castellón_1, Valencia, Valencia_1

**A06B0020** m³ Excavación manual en pozos. (material; 23/02/2015)
Precio: 78.39
Excavación manual en pozos en cualquier clase de terreno con acopio de escombros resultantes al borde.

| Código | Ud | Descripción | Rendimiento | Precio | Importe |
|---|---|---|---|---|---|
| MDO002 | h | Peón ordinario (nocturnidad) | 3 | 17.09 | 51.27 |
| U39AY003 | h | Compresor móvil 2 martillos (maquinaria; 23/02/2015) | 3 | 9.04 | 27.12 |
|  |  | Total |  |  | 78.39 |

Relación comercial: 000, 0, 001, 002, Alicante, Alicante_1, CCAA Valencia, Castellón, Castellón_1, Valencia, Valencia_1

**A02A080** m3 MORTERO CEMENTO 1/6 M-40 (material)
Precio: 79.05
Mortero de cemento CEM II/B-P 32,5 N y arena de río de dosificación 1/6 (M-40), confeccionado con hormigonera de 250 l., s/RC-03.

| Código | Ud | Descripción | Rendimiento | Precio | Importe |
|---|---|---|---|---|---|
| MDO002 | h | Peón ordinario (nocturnidad) | 1.7 | 17.09 | 29.05 |
| P01CC020 | t. | Cemento CEM II/B-P 32,5 N sacos (material) | 0.25 | 113.29 | 28.32 |
| P01AA020 | m3 | Arena de río 0/6 mm. (material) | 1.1 | 18.68 | 20.55 |
| P01DW050 | m3 | Agua | 0.255 | 0.84 | 0.21 |
| M03HH020 | h. | Hormigonera 200 l. gasolina (maquinaria; 12/02/2004) | 0.4 | 2.3 | 0.92 |
|  |  | Total |  |  | 79.05 |

**A02A050** m3 MORTERO CEMENTO 1/3 M-160 (material)
Precio: 98.25
Mortero de cemento CEM II/B-P 32,5 N y arena de río de dosificación 1/3 (M-160), confeccionado con hormigonera de 250 l., s/RC-03.

| Código | Ud | Descripción | Rendimiento | Precio | Importe |
|---|---|---|---|---|---|
| MDO002 | h | Peón ordinario (nocturnidad) | 1.7 | 17.09 | 29.05 |
| P01CC020 | t. | Cemento CEM II/B-P 32,5 N sacos | 0.44 | 113.29 | 49.85 |
| P01AA020 | m3 | Arena de río 0/6 mm. | 0.975 | 18.68 | 18.21 |
| P01DW050 | m3 | Agua | 0.26 | 0.84 | 0.22 |
| M03HH020 | h. | Hormigonera 200 l. gasolina | 0.4 | 2.3 | 0.92 |
|  |  | Total |  |  | 98.25 |

**equipo012** d. Equipo de colocación de señales (05/06/2002)
Precio: 801.52
d. Equipo de colocación de señales compuesto por camión grúa, compresor, 2 peones y 1 oficial 1ª.

| Código | Ud | Descripción | Rendimiento | Precio | Importe |
|---|---|---|---|---|---|
| maq0023 | H. | Camión caja fija y grúa auxiliar (maquinaria; 17/06/2002) | 8 | 59.41 | 475.28 |
| maq0020 | H. | Compresor móvil motor eléctrico (maquinaria; 05/06/2002) | 8 | 6.6 | 52.80 |
| MDO002 | h | Peón ordinario (nocturnidad) | 16 | 17.09 | 273.44 |
| MDO005 | h | Oficial 1ª (nocturnidad) | 0 | 18.06 | 0.00 |
|  |  | Total |  |  | 801.52 |

Relación comercial: 000, 0, 001, 002, Alicante, Alicante_1, CCAA Valencia, Castellón, Castellón_1, Valencia, Valencia_1

**matrn0010** M3. Hormigón HM-20 (material; 17/06/2002)
Precio: 95.25

| Código | Ud | Descripción | Rendimiento | Precio | Importe |
|---|---|---|---|---|---|
| matr0010 | M3. | Hormigón HM-20 (material; 08/07/2008) | 1 | 80.25 | 80.25 |
| proptrans10 | Km. | Camión hormigonera 6 m3. (17/06/2002) | 25 | 0.6 | 15.00 |
|  |  | Total |  |  | 95.25 |

Relación comercial: 000, 0, 001, 002, Alicante, Alicante_1, CCAA Valencia, Castellón, Castellón_1, Valencia, Valencia_1

## Recursos

**E38BB0030** ud Anclaje metál. barandilla tipo sargento
Anclaje metálico de barandilla tipo sargento.

**E01IB0020** m³ Madera pino gallego tablas 25 mm
Madera pino gallego en tablas 25 mm

**PBAF50356** kg MasterProtect 325
MasterEmaco P 5000 AP de BASF
Imprimación activa para protección de armaduras y puente de unión para mortero sobre hormigón.

**PBAF50129375X** l MasterFlow 920 AN
MasterFlow 920 AN de BASF
Resina epoxi-acrilato libre de estireno, de altas prestaciones, paraanclajes estructurales, con dosificación y mezcla automática en boquilla.

**PBAF25001728** kg MasterSeal CR 460
MasterEmaco P 2000 BP de BASF
Puente de unión epoxi e imprimación de barrera para protección de armaduras.

**M11TS100** h Grupo electrogeno de 40 kva
grupo electr¾geno de 40 kva

**E38CA0020** ud Señal obligatoriedad, prohibición y peligro
Señal de obligatoriedad, prohibición y peligro p/señaliz.provisional,PVC, D=30

**E38CA0030** ud Señal cartel obras, PVC, 45x30 cm
Señal de cartel de obras, PVC, 45x30 cm

**E38CB0020** m Cinta bicolor rojo-blanco, balizamiento
Cinta bicolor rojo-blanco, de balizamiento, en rollos de 250 m.

**E38CB0050** ud Lámpara intermitente p/señaliz. obras
Lámpara intermitente p/señalización de obras i/pilas y soporte metálico

**A01H1000** h Coord.act.prev
Coordinador de actividades preventivas

**P27EB082** ud Cono PVC normal 3,3 kg h=700mm
Claves: PVC, cono

**P27EL010** ud Baliza destellante incandescente
Claves: incandescencia, baliza

**U04CA001** t Cemento CEM II/B-P 32,5 R Granel
Cemento portland, CEM II/B-P 32,5 R, UNE-EN 197-1, tipo II/B, con puzolana natural (P), clase de resistencia 32,5 N/mm² y alta resistencia inicial, a granel, con marcado CE.

**maq0023** H. Camión caja fija y grúa auxiliar
Ml. Defensa rígida prefabricada, tipo new jersey, con hormigón HA-350 IIIa según plano de detalles en piezas de 3 ó 6 m, juntas de colocación ejecutadas e impermebilizadas, remate de partes vistas, incluso abatimientos según normativa y remates con bordillos existentes, nivelada, totalmente colocada.

## Entidades
- 000, C
- 001, C
- 002, C
- Alicante, C
- Alicante_1, C
- CCAA Valencia, C
- Castellón, C
- Castellón_1, C
- Valencia, C
- Valencia_1, C
